# 2330 Sanierung Sporthalle AES, Schwalbach
Angebotsaufforderung (GAEB 90, DA83)
Währung: EUR
Auftraggeber: Main-Taunus-Kreis

## Zusätzlicher Text
T R O C K E N B A U A R B E I T E N

Dieses Leistungsverzeichnis gliedert sich wie folgt:

A  ALLGEMEINE VORBEMERKUNGEN

B  ZUSÄTZLICHE TECHNISCHE VORBEMERKUNGEN

C  LEISTUNGSBESCHREIBUNG

## Zusätzlicher Text
A  ALLGEMEINE VORBEMERKUNGEN

## Zusätzlicher Text
1.1 Baubeschreibung
Bei der Baumaßnahme handelt es sich um die Sanierung der Sporthalle der
Albert-Einstein-Schule, Ober der Röth 1-5, 65824 Schwalbach am Taunus,
Flur 39, Flurstück 14/3.

Die Sporthalle einschl. der dazugehörenden Umkleide- und Nebenräume ist
als eingeschossiges Gebäude konzipiert. Das Gebäude wurde in massiver
Bauweise errichtet. In dem eingeschossigen Bestandsgebäude befinden
sich die 3-Feld-Sporthalle, Geräteräume, Dusch- und WC-Anlagen für
Kinder und Lehrer sowie diverse Nebenräume wie Lager- und Technikräume.
Auf einer versetzten Ebene über dem EG befindet der Eingangsbereich für
Besucher incl. dazugehöriger Sanitärräume und eine Tribüne, die aktuell
für die Nutzung von 200 Personen begrenzt ist. Die ausziehbare Tribüne
soll zukünftig durch die maximal mögliche Personenanzahl genutzt werden
können. Dies entspricht einer Anzahl von 420 Personen. Gemeinsam mit
der Anzahl von 30 Sportlern beträgt die Zahl aller Nutzer maximal 450
Personen.

Die Sporthalle ist einzuordnen in die Gebäudeklasse 3, Sonderbau. Das
Gebäude bleibt in seinem Bestand grundsätzlich erhalten. Die
erforderlichen Änderungen sind den beiliegenden Plänen zu entnehmen.

Räumliche Änderungen:
Das im Bestand vorh. Beh.-WC (Achsen A-B/4-5) entspricht nicht den
Anforderungen an die Barrierefreiheit. Aus diesem Grund wird die
Nutzung der Räume Beh.-WC und Putzmittelraum (Achse A-B/8)
untereinander getauscht.

Der im Bestand vorh. Heizraum (Achse A-B/2) wird durch zwei Trennwände
in die Bereiche Technik-Elektro, Technik-Heizung und Technik-Sanitär
unterteilt.

Der im Bestand vorh. Konditionsraum (Achse A-B/8) wird zum Technikraum
umgenutzt. Von diesem Raum wird ein weiterer kleiner Raum für die SAA-
Anlage (Sprachalarmanlage) abgetrennt.

Der Raum für die Lüftungstechnik befindet sich im Bestand im Bereich
Achse B/3-4. Im Zuge der Sanierungsmaßnahme und der Nutzungsänderung
erhält das Gebäude zwei neue Lüftungsanlagen. Der ehemalige
Lüftungsraum wird zukünftig als Lagerraum genutzt.

Die im Bereich der Tribüne vorhandene Regiekanzel wird zurückgebaut.

Konstruktive und bauliche Änderungen:
In Folge der Nutzungsänderung der Sporthalle als Versammlungsstätte
sind bauliche Änderungen erforderlich. Die lichte nutzbare Breite von
vorh. Türen im Bereich von Flucht- und Rettungswegen muss an die
Anforderungen aus dem Brandschutzkonzept angepasst werden.
Die Türöffnungen aus der Sporthalle in die Flure des angrenzenden
Umkleidetraktes (Achse B) müssen verbreitert werden. Gleiches gilt auch
für die Tür zwischen der Tribüne und dem Flur/ der Garderobe
(Besuchereingang).
Zur Entfluchtung der Sporthalle muss eine zusätzliche Notausgangstür in
der Außenwand der Sporthalle (Achse B-C/2) angelegt werden.

Die Anzahl der Lichtkuppeln in der Dachfläche über der Sporthalle soll
von 36 auf 18 Stück reduziert werden. Die entstehenden Öffnungen werden
mit Stahltrapezblechen geschlossen. In diesem Zusammenhang werden die
Dämmung und die Abdichtung dieser Dachfläche erneuert. Die
verbleibenden Lichtkuppeln werden erneuert. Von den insgesamt 18
Lichtkuppeln werden sechs Lichtkuppeln zur Entrauchung und zum
Wärmeabzug automatisch öffnend ausgeführt (NRWG).
Der Dachaufbau über dem Umkleidetrakt und dem Besuchereingang bleibt
unverändert.
Auf dem Dach über der Sporthalle soll eine PV-Anlage installiert werden.
Die Wechselrichter werden auf dem Dach montiert.

Als Folge der Nutzungsänderung und im Zuge der Sanierungsmaßnahme
werden Wand- und Deckenverkleidungen, der Sporthallenboden sowie die
Prallwand erneuert. In der Sporthalle wird eine Deckenstrahlheizung zur
Beheizung der Halle eingebaut.
Im Bereich der Anbauten (Umkleiden und Besuchereingang) wird der vorh.
Fliesenbelag einschl. Estrich ausgebaut und durch einen neuen Estrich
und Fließenbelag incl. Fußbodenheizung ersetzt. Die vorh. Abhangdecken
werden durch neue Abhangdecken ersetzt.

Die Fassade des Bestandsgebäudes bleibt unverändert. Eine energetische
Sanierung der Fassade ist nicht vorgesehen. Die Haupteingangstüren des
Umkleide- sowie des Besuchertraktes werden erneuert.

Die Beheizung der Sporthalle und der Nebenräume sowie die zentrale
Warmwasserbereitung erfolgen über Nahwärme aus der im Hauptgebäude
vorhandenen Zentralheizung. Die Wärmeübergabe und weitere Verteilung
erfolgt über den Technikraum 00.021.

Für die Trinkwasserversorgung wird ein neuer Hausanschluss hergestellt.
Der vorhandene Hausanschluss wird stillgelegt/ zurückgebaut.

Die vorh. Schmutzwasserleitungen werden weiter verwendet und im
Inlinerverfahren saniert. Die Entwässerung des Daches über der
Sporthalle erfolgt im Bestand innenliegend. Im Zuge der
Sanierungarbeiten werden die Regenfallrohre auf die Fassade gelegt
(Druckspiegelentwäserung). Die neuen Fallrohre müssen an die vorh.
Grundleitungen angeschlossen werden. Hierfür sind an den Gebäudeecken
der Halle die Grundleitungsanschlüsse freizulegen (Tiefbauarbeiten).
Entlang der drei Außenwände des Besuchertraktes ist eine neue
Grundleitung zu verlegen, welche an die bestehende Grundeitung
angeschlossen werden muss.
Das Regenwasser soll zur Toilettenspülung genutzt werden. Hierfür wird
eine Zisterne im Außengelände eingebaut.

Die Sporthalle erhält eine RLT-Anlage 1 zur Be- und Entlüftung der
Halle. Das Zentralgerät wird auf dem Dach über den Nebenräumen
aufgestellt.
Die RLT-Anlage 2 wird zur Be- und Entlüftung der Nebenräume vorgesehen
und in Raum 00.015 aufgestellt. Die Entlüftung der Sanitärräume im
Nebengebäude erfolgt dezentral über Dach.

Die Aufteilung der Lüftungsanlagen erfolgte nach wirtschaftlichen und
hygienischen Gesichtspunkten im Hinblick auf die unterschiedlichen
Nutzungszeiten, Nutzungsanforderungen und Temperaturen in Abhängigkeit
der Aufstellmöglichkeiten von Zu- und Abluftgeräten und unter
Optimierung der Kanalsysteme.
Im Einzelnen sind folgende Anlagen geplant:
Lüftungsanlage 1 für die Be- und Entlüftung der Sanitärräume zur Abfuhr
von Feuchtigkeit und Gerüchen sowie zur Senkung des
Jahresprimärenergiebedarfs.
Lüftungsanlage 2 für die Be- und Entlüftung der Halle zur
Sicherstellung der Luftqualität sowie zur Senkung des
Jahresprimärenergiebedarfs.
Lüftungsanlage 3 für die Be- und Entlüftung der Besucher-WCs zur Abfuhr
von Feuchtigkeit und Gerüchen sowie zur Senkung des
Jahresprimärenergiebedarfs.
Die Anlagen 1 und 3 erhalten eine Wärmerückgewinnung mittels Gegenstrom-
Plattenwärmeübertrager mit automatischer Bypass-Klappensteuerung. Die
Anlage 2 wird mit einer Wärmerückgewinnung über Rotationswärmetauscher
ausgestattet.
Die Aufstellung des Lüftungsgeräts für RLT-Anlage 1 erfolgt in einem
Technikraum im Erdgeschoss. Das RLT-Gerät für Anlage 2 wird auf dem
Flachdach über den Nebenräumen aufgestellt. Hierfür wird auf dem
Flachdach eine Stahlrahmenkonstruktion als Standfläche für die
Lüftungsanlage montiert. Das RLT-Gerät für Anlage 3 wird im Putzraum im
Bereich des Besuchereingangs (EG) aufgestellt.

Die vorhandene Sporthalle (Turnhalle) befindet sich zwischen den
Parkplätzen der Schule und dem Hauptgebäude und ist von zwei Seiten
durch die Feuerwehr von der Straße Ober der Röth anfahrbar. Auf dem
Schulgelände befinden sich weitere Gebäude der Schule.

Die Außenanlagengestaltung umfasst lediglich die Herstellung eines
neuen gepflasterten Wegs an der Nordseite der Sporthalle zwischen den
Achsen B und C (neuer Ausgang aus der Sporthalle).

## Zusätzlicher Text
1.2 Kontakt

Auftraggeber:
Main-Taunus-Kreis, Der Kreisausschuss
Hochbau- und Liegenschaftsamt
Postanschrift:
Postfach 1480
65704 Hofheim

## Zusätzlicher Text
2.1 Zufahrt / Erschließung / Baustelleneinrichtung

Die Zufahrt für die Umbau- und Sanierungsarbeiten an der bestehenden
Sporthalle der Albert-Einstein-Schule erfolgt über die Straße Ober der
Röth von der Sodener Straße kommend. Die Einholung der entsprechenden
Genehmigung sowie die Ausführung der erforderlichen Beschilderung
erfolgen, falls erforderlich, bauseits durch eine Fachfirma.

Das gesamte Baufeld wird mit einem Bauzaun umschlossen. Lager- und
Arbeitsplätze werden, soweit auf der genannten
Baustelleneinrichtungsfläche möglich, in Absprache mit der Bauleitung
entsprechend der Baustelleneinrichtungsplanung unentgeltlich zur
Verfügung gestellt. Im einzelnen benötigte Flächen innerhalb des
Baufeldes sind durch den AN im Rahmen der Ortsbesichtigung zu ermitteln
und mit der Bauleitung abzustimmen. Darüber hinaus gehende Lagerplätze
sind Sache des AN. Hierfür erforderliche Genehmigungen hat der AN
einzuholen und die Kosten hierfür zu tragen. Dies ist in die
Einheitspreise mit einzukalkulieren.

Der Auftragnehmer hat, soweit erforderlich, die Genehmigung zur
Benutzung der öffentlichen Straße über die o.g. Flächen der
Baustelleneinrichtungsplanung hinaus, eigenverantwortlich einzuholen,
die evtl. erforderlichen Straßenverkehrsschilder und Absperrungen sind
nach Anordnung der Straßenverkehrsbehörde zu liefern, aufzustellen,
vorzuhalten und nach Beendigung wieder zu beseitigen.

Die Absicherung der Lagerplätze gegen Diebstahl ist Sache des AN. Eine
Baustellenbewachung ist seitens des AG nicht vorgesehen. Sollte der AN
eine Baustellenbewachung anstreben, so ist diese in eigener Regie und
auf eigene Rechnung auszuführen.

Im Rahmen der für die Baustelleneinrichtung zur Verfügung stehenden
Flächen ist es grundsätzlich möglich, auf dem Grundstück Mannschafts-,
Polier-, Lagercontainer etc. aufzustellen. Der Anschluss der Ver- und
Entsorgungsleitungen etc. sowie die anschließende restlose Beseitigung
einschl. der ggf. erforderlichen Planierung der Fläche, ist Sache des
Auftragnehmers.

Öffentliche und dem allgemeinen Verkehr dienende Straßen einschl. dem
Übergangsbereich zwischen den öffentlichen Straßen und dem Grundstück
sind von allen Lagermöglichkeiten ausgeschlossen und sind vor
Beschädigungen zu schützen. Vor Beginn der Baumaßnahme erstellt die
Bauleitung zusammen mit den zuständigen Behörden ein Protokoll über den
Zustand der Flächen. Nach Abschluss der Baumaßnahme wird dieser Zustand
anhand des Protokolls überprüft. Die Kosten der ggf. erforderlichen
Reparaturen werden anteilig zur Schlussrechnungssumme auf die
beteiligten AN umgelegt.

Es ist zu beachten, dass die Straße Ober der Röth und besonders auch
die am Schulgrundstück liegende Bushaltestelle bei Andienung frei zu
halten sind. Andienende Fahrzeuge können hier nicht warten.

In unmittelbarer Umgebung des Baufelds verlaufen die Hauptwege zur
Erschließung des Schulgeländes und der darauf stehenden Gebäude. Aus
diesem Grund ist bei der Andienung des Baufeldes größte Vorsicht
geboten. Bei der Anlieferung von Maschinen, Baustoffen etc. ist
entsprechend immer Personal zur Absicherung der Verkehrswege
bereitzustellen. Besonders beim Rangieren muss stets der rückwärtige
Bereich hinter den Fahrzeugen besonders überwacht werden.

Die Örtlichkeit sollte vor Angebotsabgabe vom AN besichtigt werden.

## Zusätzlicher Text
2.2 Bauwasser / Baustrom
Es werden seitens der AN Elektro und Sanitär entsprechende
Baustromverteiler und eine Wasserzapfstelle zur Verfügung gestellt.
Für die Arbeitsplatzbeleuchtung hat der AN selbst zu sorgen. Die
Beleuchtung der Hauptverkehrswege erfolgt bauseits.

## Zusätzlicher Text
2.3 Sanitäreinrichtungen
Sofern nicht anders beschrieben, werden Bauaborte bzw. ein
Sanitärcontainer bauseits gestellt.

## Zusätzlicher Text
2.4 Bauabfälle
Die Entsorgung aller in Zusammenhang mit der Ausführung der
Werkvertragsleistung entstehenden Abfälle erfolgt durch den
Auftragnehmer. Alle anfallenden Abfallstoffe sind entsprechend den
Vorschriften und behördlichen Auflagen einzusammeln, zu befördern und
zu entsorgen. Für Sonderabfälle sind die Entsorgungsnachweise nach den
behördlichen Vorschriften zu führen und dem Auftraggeber vorzulegen.
Kommt der Auftragnehmer seinen Pflichten nicht nach, so ist der AG
berechtigt nach fruchtloser einmaliger Fristsetzung die
Abfallbeseitigung durch Dritte ohne Preisvergleich ausführen zu lassen.
Die dabei entstandenen Kosten trägt der AN zuzüglich der bei der
Bauleitung entstandenen Aufwendungen.

## Zusätzlicher Text
2.5 Sicherheits- und Gesundheitsschutz / Baustellenverordnung
Für die Überwachung der Einhaltung von Sicherheit und Gesundheitsschutz
gemäß der Baustellenverordnung ist durch den Bauherrn ein SiGe-
Koordinator eingesetzt. Er ist befugt, alle Einrichtungen der Baustelle
zu betreten und zu allen Belangen seines Arbeitsbereiches Auskunft zu
verlangen. Der Auftragnehmer hat bei der Ausführung
der Arbeiten die Arbeitsschutzgesetzgebung und die daraus
resultierenden Verordnungen in der aktuell gültigen Fassung zu beachten
sowie die Hinweise des Koordinators und den Sicherheits- und
Gesundheitsschutzplan zu berücksichtigen.
Im Rahmen der Baustellenverordnung sind dem SiGe-Koordinator 10 AT nach
Beauftragung folgende Unterlagen unaufgefordert vorzulegen:
- die Gefährdungsbeurteilung gemäß §§5 und 6 Arbeitsschutzgesetz
(ArbSchG) und der Unfallverhütungsvorschrift "Grundsätze der Prävention" (BGV A1 bzw. GUV-V A1)
- Nachweis der innerbetrieblichen Unterweisungen der Mitarbeiter nach §
12 Arbeitsschutzgesetz
- min. ein gültiger Ersthelfernachweis (nicht älter als 2 Jahre)

## Zusätzlicher Text
2.6 Unterbrechung durch Witterung
Die Ausführung in verschiedenen Zeiträumen, falls durch die Witterung
oder den Bauablauf erforderlich, wird nicht gesondert vergütet. Mit
jahreszeitlich üblichen Arbeitsunterbrechungen ist zu rechnen.

## Zusätzlicher Text
2.7 Arbeitszeiten
Bei Arbeiten außerhalb der regulären Arbeitszeiten sind die
behördlichen Ausnahmegenehmigungen durch den AN einzuholen und dem AG
vorzulegen.

## Zusätzlicher Text
2.8 Gerüste
Arbeits- und Schutzgerüste müssen bezüglich der verwendeten Bauteile,
der Standsicherheit sowie der Arbeits- und Betriebssicherheit nach DIN
4420 entsprechen. Sie sind vor Inbetriebnahme, nach längeren
Arbeitspausen, nach konstruktiven Veränderungen vom Gerüstersteller zu
prüfen und entsprechend zu kennzeichnen.

## Zusätzlicher Text
2.9 Fachbauleiter
Der AN hat für die Dauer der Bauarbeiten einen geeigneten Fachbauleiter
zu bestellen und dem AG schriftlich zu benennen. Ein Wechsel des
Fachbauleiters während der Dauer dieser Baumaßnahme ist nur aus
wichtigem Grund zulässig und dem AG rechtzeitig mitzuteilen.

## Zusätzlicher Text
2.10 Baustellentagebuch
Die Bauleitung des AN hat ein Bautagebuch zu führen, in welchem der
Bauablauf und alle Angaben, die für die Ausführung und Abrechnung des
Auftrages von Bedeutung sein können, festgehalten werden. In diesen
Berichten müssen mindestens folgende Daten dokumentiert werden:
- Anzahl der beschäftigten Personen mit Name und Lohngruppe; Einsatz
der Maschinen
- gelieferte Materialien mit Lieferschein und Menge
- Art und Umfang der täglichen Arbeiten und Leistungen
- Witterungsverhältnisse
- Arbeitsunterbrechungen mit Angabe der Gründe
Das Bautagebuch ist täglich zu führen und wöchentlich der Bauleitung zu
übergeben.

## Zusätzlicher Text
2.11 Baubesprechungen
Der AN verpflichtet sich zur initiativen Abstimmung mit der Bauleitung
und den anderen am Bau Beteiligten. Der AN hat zu den vom AG
vorgegebenen Baubesprechungen einen geeigneten, bevollmächtigten
Vertreter zu entsenden.

## Zusätzlicher Text
2.12 Termin- und Arbeitsablaufplanung
Vor Auftragserteilung findet ein technisches Klärungsgespräch mit dem
AG statt. Hierzu hat der AN einen detaillierten Arbeitsablaufplan über
die in den genannten Ausführungsfristen zu erbringende Leistung zu
erstellen. Dieser wird anschließend Vertragsbestandteil. Dieser
Arbeitsablaufplan ist über die gesamte Bauzeit des AN fortzuschreiben.
Diese Leistung wird nicht gesondert vergütet.

## Zusätzlicher Text
2.13 Prüfzeugnisse / Zulassungen
Für alle einzubauenden Baustoffe hat der AN dem AG unaufgefordert die
Prüfzeugnisse und die bauaufsichtlichen Zulassungen vor Beginn der
Ausführung vorzulegen.

## Zusätzlicher Text
2.14 Aufmaßpläne
Grundsätzlich sind mit jedem Aufmaß die dazugehörigen Aufmaßpläne
vorzulegen. In den Aufmaßplänen müssen grundsätzlich alle Zahlen
eingetragen sein, die im Aufmaß enthalten sind. Dies bedeutet, dass
solche Maße, die in den Plänen vorhanden sind, durch Unterstreichen für
das Aufmaß kenntlich gemacht werden und Maße, die innerhalb des
Aufmaßes neu errechnet werden, dort eingetragen werden.

## Zusätzlicher Text
3. Leistungsumfang

## Zusätzlicher Text
3.1 Leistungsumfang
Der Leistungsumfang umfasst alle Arbeiten, die in den Positionen
aufgeführt sind; die angebotenen Einheitspreise enthalten sämtliche
Leistungen, die zur Erreichung des Auftragsziels erforderlich sind. Als
Auftragsziel gelten die beschriebenen Leistungen, hergestellt unter
Berücksichtigung der einschlägigen DIN- und EN-Normen und den
anerkannten Regeln der Baukunst sowie unter Berücksichtigung der
lokalen Vorschriften und den Einbau- und Verwendungsvorschriften der
jeweiligen Produkthersteller.
Die in den nachfolgend beschriebenen Positionen aufgeführten Leistungen
sind gemäß der Allgemeinen und zusätzlichen Vertragsbedingungen, sowie
den Vorbemerkungen und den vorgestellten technischen Beschreibungen
auszuführen.
Alle Positionen sind als komplette, in sich geschlossene und voll
funktionsfähige Leistungen anzubieten. Notwendig erscheinende
Änderungen oder Ergänzungen sind mit einer entsprechenden Begründung
schriftlich dem Angebot beizufügen.
Nachtragsangebote werden Bestandteil des Hauptauftrages.

## Zusätzlicher Text
B  ZUSÄTZLICHE TECHNISCHE VORBEMERKUNGEN

## Zusätzlicher Text
1.1 Allgemein / Grundlage

Grundlage für die nachfolgend ausgeschriebenen Leistungen ist die
jeweils neueste Fassung der
Allgemeinen technischen Vorschriften für Bauleistungen der VOB, Teil C
insbesondere

- Trockenbauarbeiten -  DIN 18340

Bei der Ausführung der Arbeiten sind nachfolgende Bemerkungen zu
beachten. Leistungen, die sich hieraus ergeben und im
Leistungsverzeichnis nicht gesondert vermerkt sind, sind in die
Einheitspreise einzukalkulieren.

Diese Leistungsbeschreibung entheben den ausführenden Unternehmer nicht
von der eigenen Verpflichtung zur gewissenhaften Untersuchung und
Prüfung entsprechend der Fach- und Sachkunde seines Berufsstandes.

## Zusätzlicher Text
1.2 Planungsunterlagen / Ausführungsunterlagen

Die vom Architekten zur Verfüghung gestellten Detailunterlagen treffen
in erster Linie formale Gestaltungsaus- sagen. Es bleibt Aufgabe des AN,
die Verbindungen und dgl. nach Rücksprache mit dem Architekten den
örtlichen Gegebenheiten und technischen Erfordernissen anzupassen.

## Zusätzlicher Text
1.3 Nebenleistungen

Nachfolgend aufgeführte Leistungen sind, soweit in den Positionen
nichts anderes erwähnt ist, als Nebenleistungen in die Einheitspreise
einzurechnen:

- Die für die Ausführung notwendigen Verschnitte, Befestigungs- und
Verbindungsmaterialien oder
  dauerelastische Auskittungen.
- Untergrundvorbereitungen, wie Säubern von Staub und losen Teilen.

## Zusätzlicher Text
1.4 Schutzmaßnahmen

Die an die Leistung des Auftragnehmers angrenzenden oder einbindenden
Bauteile sind vom Auftragnehmer gegen Verschmutzung und Beschädigung zu
sichern. Eventuelle Verunreinigungen sind sofort, in frischem Zustand
mit geeignetem Mittel beschädigungsfrei zu entfernen.

Es wird darauf hingewiesen, dass im Zuge der Spachtelarbeiten im
Bereich der Wände die bauseits vorhandenen Randdämmstreifen NICHT
abzuschneiden sind. Bei Nichtbeachtung erfolgt die Wiederherstellung
der Randdämmstreifen zu Lasten des AN.

## Zusätzlicher Text
1.5 Material

Sämtliche Verbindungsmittel wie Schrauben, Dübel, Abhänger etc. sind in
die Einheitspreise einzukalkulieren und müssen aus nichtrostendem
Material sein.

Eine Verträglichkeit untereinander aller zum Einsatz kommenden
Materialien ist zu gewährleisten.

Bei allen nachfolgend in den Leistungspositionen aufgeführten
Metallständerwänden und Decken muss die Systemtreue des Herstellers
eingehalten werden. Das heißt, alle Komponenten der jeweiligen
Trockenbaukonstruktion müssen vom gleichen System und Hersteller oder
vom Hersteller zur Ausführung empfohlen sein.
Eine Vermischung von Komponenten unterschiedlicher Systeme und
unterschiedlicher Hersteller ist nicht zulässig. Der Nachweis der
Systemtreue ist nach Aufforderung unentgeltlich vorzulegen.

## Zusätzlicher Text
1.6 Ausführung

Es ist zu beachten und einzukalkulieren, dass die Trockenbauarbeiten
nicht in einem Zuge ausgeführt werden. Die Ausführung der Leistungen
erfolgt in einzelnen Abschnitten. Die hierfür erforderlichen An- und
Abfahrten sind in die Einheitspreise einzukalkulieren.

Die Ausführung der Leistungen erfolgt in einzelnen Abschnitten:
- GK-Wände / VerkIeidungen (wie unten beschrieben)
- Abgehängte Decken (wie unten beschrieben)

Rechtzeitig vor Beginn der Arbeiten hat der AN sich davon zu überzeugen,
dass die Untergrundflächen, Bauteile und angrenzenden Materialien
geeignet sind, die zur Ausführung kommenden Konstruktionsaufbauten bzw.
Materialien aufzunehmen.

GK-Wände / VerkIeidungen:
Im ersten Arbeitsabschnitt sind die Wandkonstruktionen zu stellen sowie
die Wände einseitig zu beplanken. Erst nach Fertigstellung der
Installationen werden die Wände nach Freigabe durch die Bauleitung
geschlossen.

Es ist zu beachten, dass die Ständerprofile der Wände, Vorsatzschalen
etc. an die Lage von Kabeltrassen sowie den Verlauf von Leitungen und
Lüftungskanälen angepasst werden müssen. Eine Vergütung für im
Nachhinein anfallende Anpass-/ Änderungsarbeiten erfolgt nicht!

Abgehängte Decken:
Im ersten Arbeitsabschnitt sind die Deckenkonstruktionen herzusteIIen.
Erst nach Fertigstellung der Installationen werden die Decken nach
Freigabe durch die Bauleitung geschlossen. Das Schließen der Decken
efolgt in Abstimmung mit den technischen Ausbaugewerken in einzelnen
Abschnitten.

## Zusätzlicher Text
C  LEISTUNGSBESCHREIBUNG

## Trockenbauarbeiten
Datum: 07.10.26

### Abschnitt 01 Trockenbauarbeiten

#### Unterabschnitt 01.01 Baustelleneinrichtung und Gerätschaften

**01.01.0010 Baustelleneinrichtung**
Einrichten und Räumen der Baustelle sowie Vorhalten
der Baustelleneinrichtung, für sämtliche in der
Leistungsbe-schreibung aufgeführten Leistungen. Die
Bereitstellung aller für die Ausführung benötigten
Hebegeräte und sonstiger Hilfswerkzeuge und
Sicherungsmittel ist einzukalkulieren. Gerüste/
Hebebühnen, die zur Ausführung der Trockenbauarbeiten
im Innenbereich benötigt werden, sind durch den AN zu
stellen (Beschreibung in separater Position).

Der AN gewährleistet, dass die Entsorgung aller
Abfallprodukte in Containern u. ä. den geltenden
Vorschriften entsprechend erfolgt.

Zu den Leistungen gehört die gründliche Reinigung des
Baus vor Abnahme der Trockenbauarbeiten, sowie die
wiederholte Reinigung der Baustelle während der
Bauzeit.

Das Gelände ist bauseits durch einen Bauzaun gesichert.
Der Bauzaun und die dazugehörigen Tore sind stets
geschlossen zu halten.

Sind für die Andienung/ Anlieferung Straßensperrungen
außer der bereits im BE-Plan vorgesehenen erforderlich,
so ist die Genehmigung rechtzeitig bei der Behörde
einzuholen. Die hierdurch entstehenden Kosten gehen zu
Lasten des AN.

Sämtliche in dieser Position entstehenden Kosten gehen
zu Lasten des AN.

(siehe auch Anlage 'Baustelleneinrichtungsplan')
Menge: 1,000 psch

**01.01.0020 Fahrbares Standgerüst (Rollgerüst) bis ca. 4,0 m Höhe**
Für die Ausführung der Trockenbauarbeiten im Umkleide-
sowie im Besuchertrakt sind geeignete Aufstiegshilfen
in Form von fahrbaren Standgerüsten (Rollgerüsten)
erforderlich. In dieser Position sind alle benötigten
fahrbaren Standgerüste in ausreichender Anzahl, die
nach Ermessen des Bieters zur Durchführung der
Trockenbauarbeiten erforderlich sind, anzubieten. Die
Abrechung aller benötigten Gerüste und Aufstiegshilfen
erfolgt über eine Pauschale.

Anforderungen:
Fahrbares Rollgerüst, für Innenräume, Gerüst DIN EN
12811-1 nach Wahl des AN, System-Rahmengerüst, im
Innenbereich, Lastklasse 2, Höhenabstand der
Gerüstlagen bis 2 m, Höhe der zu bearbeitenden Flächen
von 2,85 m bis ca. 3,00 m von OKFF bis UK Rohdecke
(Stahlbetondielen) im Umkleidetrakt bzw. bis 3,20 m im
Besuchertrakt.
Im Raum 00.005 des Umkleidetraktes beträgt die lichte
Raumhöhe ca. 4,00 m.

Hinweis:
Der Umkleide- und der Besuchertrakt sind räumlich
nicht miteinander verbunden.

Gerüstlagen mit allseitigem Seitenschutz, gesicherter
Aufstiegsleiter und Feststellbremse, Aufstellung in
verschiedenen Bereichen des Gebäudes gemäß Erfordernis.

Aufstandsflächen: STB-Bodenplatte, ggf. Gefahrstellen
im Boden durch OSB-Platten abdecken. Auf der STB-
Bodenplatte der Sporthalle befinden sich Hülsen der
Sportgeräte.

Gerüst für alle anfallenden Leistungen des AN,
Ausführung entsprechend Zulassung/
Herstellervorschriften, statischen Erfordernissen,
Unfallverhütungsvorschriften, Vorschriften der
Berufsgenossenschaften etc.

Gerüst an- und abtransportieren, auf- und abbauen,
vorhalten, mehrfaches umsetzen in den einzelnen
Arbeitsbereichen über die gesamte Arbeitsdauer.
Menge: 1,000 psch

**01.01.0030 Fahrbares Standgerüst (Rollgerüst) bis ca. 9,0 m Höhe**
Für die Ausführung der Trockenbauarbeiten in der
Sporthalle sind geeignete Aufstiegshilfen in Form von
fahrbaren Standgerüsten (Rollgerüsten) erforderlich.
In dieser Position sind alle benötigten fahrbaren
Standgerüste in ausreichender Anzahl, die nach
Ermessen des Bieters zur Durchführung der
Trockenbauarbeiten in der Sporthalle erforderlich sind,
anzubieten. Die Abrechung aller benötigten Gerüste und
Aufstiegshilfen erfolgt über eine Pauschale.

Anforderungen:
Fahrbares Rollgerüst, für Innenräume, Gerüst DIN EN
12811-1 nach Wahl des AN, System-Rahmengerüst, im
Innenbereich, Lastklasse 2, Höhenabstand der
Gerüstlagen bis 2.
Höhe der zu bearbeitenden Flächen:
-  Vorsatzschalen und Stützenverkleidungen an den
  Innenseiten der Wände entlang der Achsen 2 und
8 von ca.
  2,35 m bis 7,50 m, gemessen von OKFF.
-  Laibungsverkleidung der Lichtkuppeln von ca. 7,
00 m (UK
  Abhangdecke) bis ca. 9,00 m (UK Trapezblech).

Hinweis:
In der Sporthalle befindet sich auf gesamter
Hallenlänge eine Tribüne. OK Fertigfußboden der
Tribüne liegt ca. 1,85 m über OK Fertigfußboden der
Sporthalle. Die Breite der Tribüne beträgt ca. 1,75 m.
Die Tribüne ist nur über den Besuchertrakt zu
erschließen. Bei der Kalkulation ist zu
berücksichtigen, dass ein Teil der Trockenbauarbeiten
nur von der Tribüne aus ausgeführt werden kann.
Aufstandsflächen: STB-Bodenplatte, ggf. Gefahrstellen
im Boden durch OSB-Platten abdecken. Auf der STB-
Bodenplatte der Sporthalle befinden sich Hülsen der
Sportgeräte und Unebenheiten (Absenkungen in
Teilbereichen).

Gerüstlagen mit allseitigem Seitenschutz, gesicherter
Aufstiegsleiter und Feststellbremse, Aufstellung in
verschiedenen Bereichen des Gebäudes gemäß Erfordernis.

Gerüst für alle anfallenden Leistungen des AN,
Ausführung entsprechend Zulassung/
Herstellervorschriften, statischen Erfordernissen,
Unfallverhütungsvorschriften, Vorschriften der
Berufsgenossenschaften etc.

Gerüst an- und abtransportieren, auf- und abbauen,
vorhalten, mehrfaches umsetzen in den einzelnen
Arbeitsbereichen über die gesamte Arbeitsdauer.

Anstelle der vor beschriebenen fahrbaren Standgerüste
mit einer Arbeitshöhe bis ca. 9,00 m können alternativ
auch andere Aufstiegsvorrichtungen und Arbeitsebenen
nach Wahl des Bieters, z.B. Scherenbühnen o.ä., zur
Durchführung der Trockenbauarbeiten in der Sporthalle
verwendet werden.
Die gewählten Aufstiegshilfen müssen den geltenden
Unfallverhütungsvorschriften entsprechen und eine
sichere Ausführung der Arbeiten garantieren. Aus
statischen Gründen sollten die Aufstiegshilfen ein
Gewicht von ca. 4,0 to nicht überschreiten (Abstimmung
im Vorfeld mit Bauleitung/ Statiker).

Angaben des Bieters zu den gewählten Aufstiegshilfen
und Arbeitsebenen:

.......................................................
...................................
Menge: 1,000 psch

#### Unterabschnitt 01.02 GK-Wände/ Verkleidungen

*Hinweis*
Hinweis: Stahlbetondielen aus Leichtbeton
Die tragende Schale des Flachdachs besteht aus 20 cm
starken Stahlbetondielen aus Leichtbeton mit
haufwerksporigem Gefüge gemäß DIN 4028. Die
Plattenbreite beträgt überwiegend ca. 50 cm. Es sind
aber auch schmalere und breitere Passplatten verbaut.
Für Montagearbeiten an den Stahlbetondielen dürfen nur
für diesen Deckentyp zugelassene Dübel zum Einsatz
kommen. Im Verlauf der untenliegenden Bewehrungsstäbe
dürfen keine Bohrlöcher hergestellt werden.
Der AN muss sicherstellen, dass die vor Ort tätigen
Mitarbeiter über die zuvor beschriebenen statischen
Eigenschaften der Stahlbetondielen informiert und die
entsprechenden Vorgaben umgesetzt und eingehalten
werden.

*Hinweis*
Umkleide- und Besuchertrakt

**01.02.0010 Metallständerwand, d=12,5 cm, 2x 12,5 mm GKB**
Nichttragende innere Trennwand DIN 4103-1 als
Metallständerwand liefern und nach
Herstellervorschrift montieren.

Bewertetes Schalldämm-Maß Rw,R = 53 dB.

Wandhöhe:  ca. 2,95-3,30m
Wanddicke: 125 mm

Umlaufende Anschlüsse starr, vorh.
Befestigungsuntergrund Stahlbetondielen aus
Leichtbeton, Stahlbeton, (Sicht-)Mauerwerk,
Kalksandstein. Dies ist bei der Wahl der
Befestigungsmittel zu berücksichtigen. Im Verlauf der
untenliegenden Bewehrungsstäbe der Stahlbetondielen
dürfen keine Bohrlöcher hergestellt werden. Ausführung
mit Unterkonstruktion aus verzinkten
Stahlblechprofilen DIN 18182-1, Metallständer CW 75/50,
Boden und Deckenanschlüsse mit Randprofilen UW 75/40,
Befestigung mit bauaufsichtlich zugelassenen
Befestigungsmitteln.
Herstellen der umlaufenden Anschlüsse einschl.
Dichtungsband.

Dämmschicht aus Mineralwolle nach DIN EN 13162, Dicke
60 mm, einlagig, dicht stoßen, abrutschsicher verlegen.

Angeb. Fabrikat: ......................................
..................

Beplankung beidseitig aus Gipsplatten GKB DIN 18180:
zweilagig, Plattendicke 2x 12,5 mm, Verarbeitung gemäß
DIN 18181.

Verspachtelung der Gipsplatten gemäß Merkblatt Nr. 2
des Bundesverbandes der Gipsindustrie e.V.
Qualitätsstufe Q2 Standardverspachtelung, Verarbeitung
gemäß DIN 18181. Oberflächenqualität Q2

Die Plattenfugen (auch erste Lage) und Schraubenköpfe
sind zu verspachteln. Schnittkantenfugen der
sichtbaren Beplankungen sind zusätzlich mit
Papierfugendeckstreifen zu verspachteln.
Qualitätsstufe Q2, Einbaubereich 2

Liefern und nach Herstellervorschrift einbauen.

Angeb. Fabrikat: ......................................
..................
Menge: 12,500 m²

**01.02.0020 Metallständerwand F30, d=12,5 cm, 2x 12,5 mm GKB**
Nichttragende innere Trennwand DIN 4103-1 als
Metallständerwand mit Feuerwiderstandsklasse DIN 4102-
2: F30/ feuerhemmend raumabschließend liefern und nach
Herstellervorschrift montieren.

Feuerwiderstandsklasse DIN 4102-2: F30.

Bewertetes Schalldämm-Maß Rw,R = 53 dB.

Wandhöhe:  ca. 2,95-4,15m
Wanddicke: 125 mm

Umlaufende Anschlüsse starr, vorh.
Befestigungsuntergrund Stahlbetondielen aus
Leichtbeton, Stahlbeton, (Sicht-)Mauerwerk,
Kalksandstein. Dies ist bei der Wahl der
Befestigungsmittel zu berücksichtigen. Im Verlauf der
untenliegenden Bewehrungsstäbe der Stahlbetondielen
dürfen keine Bohrlöcher hergestellt werden. Ausführung
mit Unterkonstruktion aus verzinkten
Stahlblechprofilen DIN 18182-1, Metallständer CW 75/50,
Boden und Deckenanschlüsse mit Randprofilen UW 75/40,
Befestigung mit bauaufsichtlich zugelassenen
Befestigungsmitteln.
Herstellen der umlaufenden Anschlüsse einschl.
Dichtungsband.

Dämmschicht aus Mineralwolle nach DIN EN 13162, Dicke
60 mm, einlagig, dicht stoßen, abrutschsicher verlegen.

Angeb. Fabrikat: ......................................
..................

Beplankung beidseitig aus Gipsplatten GKB DIN 18180:
zweilagig, Plattendicke 2x 12,5 mm, Verarbeitung gemäß
DIN 18181.

Verspachtelung der Gipsplatten gemäß Merkblatt Nr. 2
des Bundesverbandes der Gipsindustrie e.V.
Qualitätsstufe Q2 Standardverspachtelung, Verarbeitung
gemäß DIN 18181.
Oberflächenqualität Q2

Die Plattenfugen (auch erste Lage) und Schraubenköpfe
sind zu verspachteln. Schnittkantenfugen der
sichtbaren Beplankungen sind zusätzlich mit
Papierfugendeckstreifen zu verspachteln.
Qualitätsstufe Q2, Einbaubereich 2

Liefern und nach Herstellervorschrift einbauen.

Angeb. Fabrikat: ......................................
..................

Einbauort:
Raum 00.005/00.005.1 und 00.002.1/00.002.2
Menge: 47,500 m²

*Hinweis*

**01.02.0030 Vorsatzschale mit Ständerwerk, d=75-125 mm, 2x 12,5 mm GKB**
Freistehende Vorsatzschale DIN 4103-1, Einbaubereich 2,
raumhoch.

Wandhöhe:  ca. 2,95-3,10 m
Wanddicke: 75-125 mm.

Umlaufende Anschlüsse starr, vorh.
Befestigungsuntergrund Stahlbetondielen aus
Leichtbeton, Stahlbeton, (Sicht-)Mauerwerk,
Kalksandstein. Dies ist bei der Wahl der
Befestigungsmittel zu berücksichtigen. Im Verlauf der
untenliegenden Bewehrungsstäbe der Stahlbetondielen
dürfen keine Bohrlöcher hergestellt werden. Ausführung
mit Unterkonstruktion aus verzinkten
Stahlblechprofilen DIN 18182-1, Metallständer CW 75,
Verarbeitung gemäß DIN 18181, zweilagig, Plattendicke
2x12,5 mm.

Verspachtelung der Gipsplatten gemäß Merkblatt Nr. 2
des Bundesverbandes der Gipsindustrie e.V.
Qualitätsstufe Q2 Standardverspachtelung, Verarbeitung
gemäß DIN 18181.
Oberflächenqualität Q2

Die Plattenfugen (auch erste Lage) und Schraubenköpfe
sind zu verspachteln. Qualitätsstufe Q2, Einbaubereich
2
Anschlüsse an flankierende Bauteile luftdicht
spachteln.

Liefern und nach Herstellervorschrift einbauen.

Angeb. Fabrikat: ......................................
..................

Einbauort:
Raum 00.002, 00.022, 00.030
Menge: 5,000 m²

**01.02.0040 Vorsatzschale mit Ständerwerk, d=175-225 mm, 2x 12,5 mm GKB**
Freistehende Vorsatzschale DIN 4103-1, Einbaubereich 2,
raumhoch.

Wandhöhe:  ca. 2,95-3,10 m
Wanddicke: 175-225 mm.

Umlaufende Anschlüsse starr, vorh.
Befestigungsuntergrund Stahlbetondielen aus
Leichtbeton, Stahlbeton, (Sicht-)Mauerwerk,
Kalksandstein. Dies ist bei der Wahl der
Befestigungsmittel zu berücksichtigen. Im Verlauf der
untenliegenden Bewehrungsstäbe der Stahlbetondielen
dürfen keine Bohrlöcher hergestellt werden. Ausführung
mit Unterkonstruktion aus verzinkten
Stahlblechprofilen DIN 18182-1, Metallständer CW 75,
Verarbeitung gemäß DIN 18181, zweilagig, Plattendicke
2x12,5 mm.

Verspachtelung der Gipsplatten gemäß Merkblatt Nr. 2
des Bundesverbandes der Gipsindustrie e.V.
Qualitätsstufe Q2 Standardverspachtelung, Verarbeitung
gemäß DIN 18181.
Oberflächenqualität Q2

Die Plattenfugen (auch erste Lage) und Schraubenköpfe
sind zu verspachteln. Qualitätsstufe Q2, Einbaubereich
2
Anschlüsse an flankierende Bauteile luftdicht
spachteln.

Liefern und nach Herstellervorschrift einbauen.

Angeb. Fabrikat: ......................................
..................

Einbauort:
Raum 00.004, 00.009, 00.014, 00.019, 00.028, 01.002,
01.003, 01.005
Menge: 65,000 m²

**01.02.0050 Vorsatzschale mit Ständerwerk, d=300-350 mm, 2x 12,5 mm GKB**
Freistehende Vorsatzschale DIN 4103-1, Einbaubereich 2,
raumhoch.

Wandhöhe:  ca. 2,95-3,10 m
Wanddicke: 300-350 mm.

Umlaufende Anschlüsse starr, vorh.
Befestigungsuntergrund Stahlbetondielen aus
Leichtbeton, Stahlbeton, (Sicht-)Mauerwerk,
Kalksandstein. Dies ist bei der Wahl der
Befestigungsmittel zu berücksichtigen. Im Verlauf der
untenliegenden Bewehrungsstäbe der Stahlbetondielen
dürfen keine Bohrlöcher hergestellt werden. Ausführung
mit Unterkonstruktion aus verzinkten
Stahlblechprofilen DIN 18182-1, Metallständer CW 75,
Verarbeitung gemäß DIN 18181, zweilagig, Plattendicke
2x12,5 mm.

Verspachtelung der Gipsplatten gemäß Merkblatt Nr. 2
des Bundesverbandes der Gipsindustrie e.V.
Qualitätsstufe Q2 Standardverspachtelung, Verarbeitung
gemäß DIN 18181.
Oberflächenqualität Q2

Die Plattenfugen (auch erste Lage) und Schraubenköpfe
sind zu verspachteln. Qualitätsstufe Q2, Einbaubereich
2
Anschlüsse an flankierende Bauteile luftdicht
spachteln.

Liefern und nach Herstellervorschrift einbauen.

Angeb. Fabrikat: ......................................
..................

Einbauort:
Raum 00.011, 00.012, 00.020
Menge: 25,000 m²

**01.02.0060 Zulage Kleinflächen < 5 m²**
Zulage zur Position `Vorsatzschale mit Ständerwerk, d=
75-125 und 175-225 mm' für die Ausführung von
Kleinflächen < 5 m².
Menge: 27,500 m²

**01.02.0070 Zulage Beplankung Stirnseite Vorsatzschale, d=75-125 mm**
Zulage zu Position 'Vorsatzschale mit Ständerwerk, d=
75-125 mm' für das Herstellen der
Stirnseitenverkleidung, Beplankung mit 2x 12,5 mm GK-
Bauplatte einschl. Unterkonstruktion, b= 75-125 mm.
Menge: 20,000 m

**01.02.0080 Zulage Beplankung Stirnseite Vorsatzschale, d=175-225 mm**
Zulage zu Position 'Vorsatzschale mit Ständerwerk, d=
175-225 mm' für das Herstellen der
Stirnseitenverkleidung, Beplankung mit 2x 12,5 mm GK-
Bauplatte einschl. Unterkonstruktion, b= 175-225 mm.
Menge: 7,000 m

**01.02.0090 Zulage Beplankung Stirnseite Vorsatzschale, d=300-350 mm**
Zulage zu Position 'Vorsatzschale mit Ständerwerk, d=
175-225 mm' für das Herstellen der
Stirnseitenverkleidung, Beplankung mit 2x 12,5 mm GK-
Bauplatte einschl. Unterkonstruktion, b= 300-350 mm.
Menge: 10,000 m

*Hinweis*

**01.02.0100 Doppelständerwand, d=22,5 bis 30 cm, 2x 12,5 mm GKB**
Nichttragende innere Trennwand DIN 4103-1 als
Doppelständerwand.

Wandhöhe:  ca. 2,95-3,10 m
Wanddicke: 225 bis 300 mm

Umlaufende Anschlüsse starr, vorh.
Befestigungsuntergrund Stahlbetondielen aus
Leichtbeton, Stahlbeton, (Sicht-)Mauerwerk,
Kalksandstein. Dies ist bei der Wahl der
Befestigungsmittel zu berücksichtigen. Im Verlauf der
untenliegenden Bewehrungsstäbe der Stahlbetondielen
dürfen keine Bohrlöcher hergestellt werden. Ausführung
mit Unterkonstruktion aus verzinkten
Stahlblechprofilen DIN 18182-1, Metallständer als
Einfach-Profile CW 75/50, als Doppelständerwerk,
entkoppelt.

Dämmschicht aus Mineralwolle nach DIN EN 13162, Dicke
2x60 mm, einlagig, dicht stoßen, abrutschsicher
verlegen.

Beplankung beidseitig aus Gipsplatten GKB DIN 18180:
zweilagig, Plattendicke 2x 12,5 mm, Verarbeitung gemäß
DIN 18181.

Verspachtelung der Gipsplatten gemäß Merkblatt Nr. 2
des Bundesverbandes der Gipsindustrie e.V.
Qualitätsstufe Q2 Standardverspachtelung, Verarbeitung
gemäß DIN 18181. Oberflächenqualität Q2

Die Plattenfugen (auch erste Lage) und Schraubenköpfe
sind zu verspachteln. Schnittkantenfugen der
sichtbaren Beplankungen sind zusätzlich mit
Papierfugendeckstreifen zu verspachteln.
Qualitätsstufe Q2, Einbaubereich 2

Liefern und nach Herstellervorschrift einbauen.

Angeb. Fabrikat: ......................................
..................

Einbauort:
Raum 00.024/00.025 und 00.031/00.032
Menge: 21,000 m²

**01.02.0110 Doppelständerwand, d=37,5 bis 45 cm, 2x 12,5 mm GKB**
Nichttragende innere Trennwand DIN 4103-1 als
Doppelständerwand.

Wandhöhe:  ca. 2,95-3,10 m
Wanddicke: 375 bis 450 mm

Umlaufende Anschlüsse starr, vorh.
Befestigungsuntergrund Stahlbetondielen aus
Leichtbeton, Stahlbeton, (Sicht-)Mauerwerk,
Kalksandstein. Dies ist bei der Wahl der
Befestigungsmittel zu berücksichtigen. Im Verlauf der
untenliegenden Bewehrungsstäbe der Stahlbetondielen
dürfen keine Bohrlöcher hergestellt werden. Ausführung
mit Unterkonstruktion aus verzinkten
Stahlblechprofilen DIN 18182-1, Metallständer als
Einfach-Profile CW 75/50, als Doppelständerwerk,
entkoppelt.

Dämmschicht aus Mineralwolle nach DIN EN 13162, Dicke
2x60 mm, einlagig, dicht stoßen, abrutschsicher
verlegen.

Beplankung beidseitig aus Gipsplatten GKB DIN 18180:
zweilagig, Plattendicke 2x 12,5 mm, Verarbeitung gemäß
DIN 18181.

Verspachtelung der Gipsplatten gemäß Merkblatt Nr. 2
des Bundesverbandes der Gipsindustrie e.V.
Qualitätsstufe Q2 Standardverspachtelung, Verarbeitung
gemäß DIN 18181. Oberflächenqualität Q2

Die Plattenfugen (auch erste Lage) und Schraubenköpfe
sind zu verspachteln. Schnittkantenfugen der
sichtbaren Beplankungen sind zusätzlich mit
Papierfugendeckstreifen zu verspachteln.
Qualitätsstufe Q2, Einbaubereich 2

Liefern und nach Herstellervorschrift einbauen.

Angeb. Fabrikat: ......................................
..................

Einbauort:
Raum 01.003/01.004
Menge: 9,000 m²

**01.02.0120 Zulage Kleinflächen < 5 m²**
Zulage zur Position `Installationswand, d=22,5 bis 30
cm, 2x 12,5 mm GKB` für die Ausführung von
Kleinflächen < 5 m².
Menge: 9,000 m²

*Hinweis*

**01.02.0130 Trockenputz 12,5 mm GKB, Wandfläche**
Trockenputz als Wandbekleidung Trockenputz GKB 12,5 mm
Ansetzart A auf ebenem Untergrund
Oberflächenqualität Q2

Trockenputz als Wandbekleidung an Wänden aus
Stahlbeton, Mauerwerk, Gipsputz und Gipsplatten DIN
18180:
GKB, Plattendicke 12,5 mm,
Verarbeitung gemäß DIN 18181.

Ansetzen im Dünnbettverfahren auf ebenem Untergrund.

Verspachtelung der Gipsplatten gemäß Merkblatt Nr. 2
des Bundesverbandes der Gipsindustrie e.V.
Qualitätsstufe Q2 Standardverspachtelung, Verarbeitung
gemäß DIN 18181.

Liefern und fachgerecht herstellen.

Angeb. Fabrikat: ......................................
..................

Einbauort:
Raum 00.004, 00.024/00.025, 00.031/00.032, 01.003, 01.
004
Menge: 20,000 m²

**01.02.0140 Trockenputz 12,5 mm GKB, Leibung, Stützen, b= bis 25 cm**
Trockenputz als Wandbekleidung im Bereich von
Leibungen, Stirnseiten von Massivwänden, Stützen.
Trockenputz GKB 12,5 mm
Ansetzart A auf ebenem Untergrund
Oberflächenqualität Q2

Trockenputz als Wandbekleidung an Leibungen, STB-
Stützen, Maissivwänden, Tiefe bis ca. 25 cm aus
Gipsplatten DIN 18180:
GKB, Plattendicke 12,5 mm, Verarbeitung gemäß DIN
18181.

Ansetzen im Dünnbettverfahren auf ebenem Untergrund.

Verspachtelung der Gipsplatten gemäß Merkblatt Nr. 2
des Bundesverbandes der Gipsindustrie e.V.
Qualitätsstufe Q2 Standardverspachtelung, Verarbeitung
gemäß DIN 18181.

Liefern und fachgerecht herstellen.

Angeb. Fabrikat: ......................................
..................
Menge: 15,000 m

*Hinweis*

**01.02.0150 Rohr-/Leitungsverkleidung 50 bis 75 cm Abwickl., 2x 12,5 mm GKFI**
waagerechte oder senkrechte Rohr-/Leitungsverkleidung,
Abwicklung 51 bis 75 cm, mit GKFI-Hartgipsplatten 2 x
12,5 mm verkleiden einschl. Unterkonstruktion. Liefern,
einbauen und verspachteln, Qualitätsstufe Q2.

Angeb. Fabrikat: ......................................
..................
Menge: 6,500 m

**01.02.0160 Rohr-/Leitungsverkleidung 76 bis 100 cm Abwickl., 2x 12,5 mm GKFI**
waagerechte oder senkrechte Rohr-/Leitungsverkleidung,
Abwicklung 76 bis 100 cm, mit GKFI-Hartgipsplatten 2 x
12,5 mm verkleiden einschl. Unterkonstruktion. Liefern,
einbauen und verspachteln, Qualitätsstufe Q2.

Angeb. Fabrikat: ......................................
..................
Menge: 3,500 m

**01.02.0170 Stützenverkleidung 125 bis 150 cm Abwickl., 2x 12,5 mm GKFI**
senkrechte Stützenverkleidung, Abwicklung 125 bis 150
cm, mit GKFI-Hartgipsplatten 2 x 12,5 mm verkleiden
einschl. Unterkonstruktion. Liefern, einbauen und
verspachteln, Qualitätsstufe Q2.

Angeb. Fabrikat: ......................................
..................

Einbauort:
Raum 01.001
Menge: 3,500 m

*Hinweis*

**01.02.0180 Zulage 1-seitig Hartgipsplatte, 2x 12,5 mm GKFI**
Zulage zu vor beschriebenen Positionen Wand,
Vorsatzschalen und Installationswände für die
Ausführung der Beplankung mit einseitig 2x 12,5 mm
Hartgipsplatten GKFI

Verschraubung entsprechend Herstellervorgabe.

Angeb. Fabrikat: ......................................
..................
Menge: 120,000 m²

**01.02.0190 Zulage 1-seitig Feuchtraumplatte, 2x 12,5 mm GKBI**
Zulage zu vor beschriebenen Positionen Wand,
Vorsatzschalen und Installationswände für die
Ausführung der Beplankung mit einseitig 2x 12,5 mm
Feuchtraumplatten GKBI

Verschraubung entsprechend Herstellervorgabe.

Angeb. Fabrikat: ......................................
..................
Menge: 50,000 m²

**01.02.0200 Zulage Beplankung Stirnseite Vorsatzschale Hartgipsplatte, d=75-125 mm, 2x 12,5 mm GKFI**
Zulage zu Pos. 'Zulage Beplankung Stirnseite
Vorsatzschale', für die Ausführung der Beplankung mit
einseitig 2x 12,5 mm Hartgipsplatte GKFI.
b= 75-125 mm

Verschraubung entsprechend Herstellervorgabe.

Angeb. Fabrikat: ......................................
..................
Menge: 20,000 m

**01.02.0210 Zulage Beplankung Stirnseite Vorsatzschale Hartgipsplatte, d=175-225 mm, 2x 12,5 mm GKFI**
Zulage zu Pos. 'Zulage Beplankung Stirnseite
Vorsatzschale', für die Ausführung der Beplankung mit
einseitig 2x 12,5 mm Hartgipsplatte GKFI.
b= 175-225 mm

Verschraubung entsprechend Herstellervorgabe.

Angeb. Fabrikat: ......................................
..................
Menge: 3,500 m

**01.02.0220 Zulage Beplankung Stirnseite Vorsatzschale Feuchtraumplatte, d=175- 225 mm, 2x 12,5 mm GKBI**
Zulage zu Pos. 'Zulage Beplankung Stirnseite
Vorsatzschale', für die Ausführung der Beplankung mit
einseitig 2x 12,5 mm Feuchtraumplatte GKBI.
b= 175-225 mm

Verschraubung entsprechend Herstellervorgabe.

Angeb. Fabrikat: ......................................
..................
Menge: 3,500 m

**01.02.0230 Zulage Beplankung Stirnseite Vorsatzschale Feuchtraumplatte, d=300- 350 mm, 2x 12,5 mm GKBI**
Zulage zu Pos. 'Zulage Beplankung Stirnseite
Vorsatzschale', für die Ausführung der Beplankung mit
einseitig 2x 12,5 mm Feuchtraumplatte GKBI.
b= 300-350 mm

Verschraubung entsprechend Herstellervorgabe.

Angeb. Fabrikat: ......................................
..................
Menge: 10,000 m

**01.02.0240 Zulage Trockenputz Hartgipsplatte, 1x 12,5 mm GKFI, Wandfläche**
Zulage zu Pos. 'Trockenputz 12,5 mm GKB, Wandfläche',
für die Ausführung der mit 1x 12,5 mm Hartgipsplatte
GKFI.

Angeb. Fabrikat: ......................................
..................
Menge: 3,000 m²

**01.02.0250 Zulage Trockenputz Feuchtraumplatte, 1x 12,5 mm GKBI, Wandfläche**
Zulage zu Pos. 'Trockenputz 12,5 mm GKB, Wandfläche',
für die Ausführung der mit 1x 12,5 mm Feuchtraumplatte
GKBI.

Angeb. Fabrikat: ......................................
..................
Menge: 15,000 m²

*Hinweis*

**01.02.0260 T-Verbindung, Montagewand (90°)**
Anschluss einer quer laufenden Montagewand an die
bestehende Montagewand (T-Verbindung), mit starrer
Verbindung. Liefern und fachgerecht gemäß den
Herstellervorschriften einbauen.
Menge: 3,500 m

**01.02.0270 Anschluss an Massivwand (90°)**
Herstellen des Wandanschlusses an eine Massivwand. Die
Beplankung ist dicht an die Massivwand anzuschließen.
Liefern und fachgerecht gemäß den
Herstellervorschriften einbauen.
Menge: 150,000 m

**01.02.0280 Fußbodenanschluss an Rohdecke, Metallständer-/ Installationswände**
Herstellen des Bodenanschlusses an Rohdecke. Die
Beplankung ist dicht an die Rohdecke anzuschließen.
Liefern und fachgerecht gemäß den
Herstellervorschriften einbauen.
Menge: 24,500 m

**01.02.0290 Fußbodenanschluss an Rohdecke, Vorsatzschalen**
Herstellen des Bodenanschlusses an Rohdecke. Die
Beplankung ist dicht an die Rohdecke anzuschließen.
Liefern und fachgerecht gemäß den
Herstellervorschriften einbauen.
Menge: 26,500 m

**01.02.0300 Abdichtung mit Polymerbitumenbahn, b= ~50 cm**
Aufbringen eines Abdichtungsstreifens, b= ~50 cm gegen
Bodenfeuchtigkeit nach DIN 18195-4, auf
Rohbetonbodenplatte im Bereich der zu stellenden
Metallständerwände, Installationswände und
Vorsatzschalen, als Abdichtungsbahn aus Polymerbitumen
mit Aluminiumeinlage und Glasvliesverstärkung einschl.
Anschlussstreifen, ca. 1 mm dick, Rollenbreite 1,25 m,
sd-Wert ? 1500 m, Längsnähte selbstklebend, 10 cm Stoß-
Überlappung, Kopfstöße der Abdichtungsbahn mit
seblbstklebenden Anschlussstreifen schließen. Die
Sperre ist an sämtlichen Anschlüssen mind. 15 cm
hochzuziehen.

Angeb. Fabrikat: ......................................
..................
Menge: 41,000 m

**01.02.0310 Abdichtung mit Polymerbitumenbahn, b= ~70 cm**
Aufbringen eines Abdichtungsstreifens wie in Pos.
zuvor beschrieben, jedoch b= ~70 cm.
Menge: 10,000 m

**01.02.0320 Zulage Anschluss an Dachschräge (DN 2°), Metallständer-/ Doppelständerwände**
Anschluss an Dachschräge (Dachneigung 2°), als Zulage
für vor beschriebene Metallständer- und
Doppelständerwände.
Menge: 24,500 m

**01.02.0330 Zulage Anschluss an Dachschräge (DN 2°), Vorsatzschalen**
Anschluss an Dachschräge (Dachneigung 2°), als Zulage
für vor beschriebene Vorsatzschalen und Schachtwände.
Menge: 26,500 m

*Hinweis*

**01.02.0340 Zulage CW Profil (Platzvorhalt HLS-Wanddurchbrüche)**
Zulage zu Pos. 'Metallständerwand d=12,5 cm'  für
zusätzlich nötige 75mm CW- Profile, verzinkt, als
Platzvorhalt im Bereich der Wanddurchbrüche die durch
das Gewerk HLS selbst hergestellt werden, liefern und
einbauen.
Menge: 19,500 m

**01.02.0350 Zulage verstärktes Profil UA 75 (seitlich Sanitärgestelle)**
Zulage zu Pos. 'Metallständerwand d=12,5 cm',
'Installationswand' und 'Vorsatzschale' für die
Ausführung der Ständer seitlich der Sanitärgestelle
raumhoch aus verstärkten Metallständerprofilen UA 75
einschl. Boden- und Deckenanschluss liefern und
einbauen.
Menge: 115,000 m

**01.02.0360 Zulage verstärktes Profil UA 75 (an Wandenden)**
Zulage zu Pos. 'Metallständerwand d=12,5 cm',
'Installationswand' und 'Vorsatzschale' für die
Ausführung der Ständer an freien Wandenden raumhoch
aus verstärkten Metallständerprofilen UA 75 einschl.
Boden- und Deckenanschluss liefern und einbauen.
Menge: 21,500 m

**01.02.0370 Zulage Türöffnung UA 75 (0,76, 0,885, 1,01, 1,385 x 2,135 bis 2,45 m), Metallständerwand d= 12,5 cm**
Türöffnung, mit Sturzprofil, seitlich raumhoch
verstärken, mit Metallständerprofilen UA 75, einschl.
Boden- und Deckenanschluss mit Türpfostensteckwinkel,
befestigen mit Winkeln, Dübeln und Schrauben.
Baurichtmaße B/H 0,76, 0,885, 1,01, 1,135 x 2,135 bis
2,45m, Wanddicke 125 mm.
Menge: 4,000 Stck

**01.02.0380 Zulage Türöffnung UA 75 (0,76, 0,885, 1,01, 1,385 x 2,135 bis 2,45 m), Metallständerwand d= 12,5 cm**
Türöffnung, mit Sturzprofil, seitlich raumhoch
verstärken, mit Metallständerprofilen UA 75, einschl.
Boden- und Deckenanschluss mit Türpfostensteckwinkel,
befestigen mit Winkeln, Dübeln und Schrauben.
Baurichtmaße B/H 0,76, 0,885, 1,01, 1,135 x 2,135 bis
2,45m, Wanddicke 125 mm.
Menge: 4,000 Stck

**01.02.0390 Zulage Türöffnung UA 75 (1,76 x 2,385 m), Metallständerwand d= 12,5 cm**
Türöffnung, mit Sturzprofil, seitlich raumhoch
verstärken, mit Metallständerprofilen UA 75, einschl.
Boden- und Deckenanschluss mit Türpfostensteckwinkel,
befestigen mit Winkeln, Dübeln und Schrauben.
Baurichtmaße B/H = 1,76 x 2,385 m, Wanddicke 125 mm.
Menge: 1,000 Stck

**01.02.0400 Universal-Traverse**
Traverse aus Mehrschichtholzplatte und Stahlprofilen,
verzinkt, für wandhängende Lasten bis 1,5 kN/m
Wandlänge liefern und fachgerecht in den Wandhohlraum
einbauen.

Angeb. Fabrikat: ......................................
..................
Menge: 4,000 Stck

**01.02.0410 Befestigungstraverse mit Gipsfasereinlage**
Befestigungstraverse mit Gipsfasereinlage  im
Wandhohlraum, aus Stahlblech d=0,75 mm, verzinkt, mit
Gipsfasereinlage, Einbau mittels Stanzzange, für
wandhängende Lasten bis 1,5 kN/m Wandlänge, geeignet
zum Einbau in GK-Wänden mit Brandschutzanforderung
(feuerhemmend).

Angeb. Fabrikat: ......................................
..................
Menge: 6,000 Stck

**01.02.0420 Rigipseckwinkel**
Rigipseckwinkel an sämtlichen Ecken einbauen und
verspachteln. Qualitätsstufe Q2
Menge: 55,000 m

*Hinweis*

**01.02.0430 Sturzkonstruktion F30, Stahl Q-Profil Querträger 50/50/4, 2x 12,5 mm GKFI - Länge ca. 1,50 m**
Ausbildung Sturzkonstruktion zum Anschluss der
Rauchschutz-Metallbau-Innentüre bestehend aus
Unterkonstruktion aus Stahl Q-Profil Querträger
50/50/4 mm, verzinkt (oder mind. 2-fach grundiert),
mit gleitender Befestigung seitlich an Ziegelmauerwerk,
STB-Ringanker und Stahlbetondielen aus Leichtbeton und
Unterkonstruktion aus CW-Profilen 50/50,
Deckenanschlüsse mit Randprofilen UW 50/40,
Befestigung mit bauaufsichtlich zugelassenen
Befestigungsmitteln. Herstellen der umlaufenden
Anschlüsse einschl. Dichtungsband.

Feuerwiderstandsklasse DIN 4102-2: F30.

Dämmschicht aus Mineralwolle nach DIN EN 13162, Dicke
40 mm, einlagig, dicht stoßen, abrutschsicher verlegen.

Angeb. Fabrikat: ......................................
..................

Beplankung beidseitig aus Hartgipsplatten GKFI DIN
18180:
zweilagig, Plattendicke 2x 12,5 mm, Verarbeitung gemäß
DIN 18181.

Verspachtelung der Gipsplatten gemäß Merkblatt Nr. 2
des Bundesverbandes der Gipsindustrie e.V.
Qualitätsstufe Q2 Standardverspachtelung, Verarbeitung
gemäß DIN 18181. Oberflächenqualität Q2

Die Plattenfugen (auch erste Lage) und Schraubenköpfe
sind zu verspachteln. Schnittkantenfugen der
sichtbaren Beplankungen sind zusätzlich mit
Papierfugendeckstreifen zu verspachteln.
Qualitätsstufe Q2, Einbaubereich 2

Abmessungen: l x h
ca. 1,50 m x 0,60 m

Liefern und nach Herstellervorschrift einbauen.

Angeb. Fabrikat: ......................................
..................

Einbauort:
Raum 00.006/00.006.1
Menge: 1,000 stk

**01.02.0440 Aufdopplung GK-Stürze, b = ca. 85 mm, d = 25 mm**
Aufdopplung von Trockenbau-Stürzen im Bereich von
einzubauenden Aluminium-Türelementen mit Streifen aus
nicht brennbaren Plattenwerkstoffen mind. A2 nach DIN
4102-1 bzw. A2-s1,d0 nach DIN EN 13501-1.
Streifenbreite:  b = ca. 85 mm
Materialstärke:  d = 25 mm

Angeb. Fabrikat: ......................................
..................
Menge: 1,500 m

**01.02.0450 Aufdopplung Massiv- und STB-Stürze, b = ca. 240 mm, d = 25 mm**
Aufdopplung von Massiv- und STB-Stürzen im Bereich von
einzubauenden Stahlumfassungszargen von Brand- und
Rauchschutztüren mit Streifen aus nicht brennbaren
Plattenwerkstoffen mind. A2 nach DIN 4102-1 bzw. A2-s1,
d0 nach DIN EN 13501-1.
Streifenbreite:  b = ca. 240 mm
Materialstärke:  d = 25 mm

Angeb. Fabrikat: ......................................
..................
Menge: 13,500 m

**01.02.0460 Aufdopplung Massiv- und STB-Stürze, b = ca. 125 mm, d = 25 mm**
Aufdopplung von Massiv- und STB-Stürzen wie in Pos.
zuvor beschrieben, jedoch Türen ohne Anforderung an
den Brandschutz und Streifenbreite b = ca. 125 mm
anstelle 240 mm, Materialstärke d = 25 mm (1x 25 mm
oder 2x 12,5 mm).

Angeb. Fabrikat: ......................................
..................
Menge: 10,000 m

*Hinweis*

**01.02.0470 Wandrevision, 20 x 20cm**
Revisionsklappe Metall für Vorsatzschale/ Montagewand,
inkl. Auswechslung, für den Einbau in 25 mm dick
beplankte Konstruktionen, liefern und einbauen, als
Standardausführung, mit Oberfläche in Metalloptik weiß
pulverbeschichtet, Abmessung (lichter Durchgang): 200
x 200 mm, ausgestattet mit Vierkant-Verriegelung.

Liefern und montieren.

Angeb. Fabrikat: ......................................
..................
Menge: 2,000 Stck

**01.02.0480 Wandrevision, 30 x 30cm**
wie vor beschrieben, jedoch 30 x 30 cm.
Menge: 2,000 Stck

*Hinweis*

**01.02.0490 Zulage Lochbohrungen rund (d= 50-150mm)**
Zulage zu Pos. 'Metallständerwand (...)' und
'Vorsatzschale (...)' für das Herstellen von
Lochbohrungen inkl. Wiederverschließen und
Beispachteln an das durchdringende Medium (einseitige
Beplankung).
Menge: 190,000 Stck

**01.02.0500 Zulage Wanddurchführung rund, d=50-100 mm**
Zulage zu Pos. 'Metallständerwand d=12,5 cm' für das
Herstellen von Wanddurchbrüchen,  inkl. Beispachteln
an das durchdringende Medium.
Durchmesser 50-100 mm
Menge: 22,000 Stck

**01.02.0510 Zulage Wanddurchführung Rechteckig, 0,01<0,10 m²**
Zulage zu Pos. 'Metallständerwand d=12,5 cm' für das
Herstellen von Wanddurchbrüchen, inkl. Beispachteln an
das durchdringende Medium.
Abmessungen: 0,01<0,10 m²
(Wanddurchführungen in Vorsatzschalen, Schachtwänden,
Rohrverkleidung werden mit dem Faktor 0,5
berücksichtigt, da die Wanddruchführung hier nur in
einer Beplankungsseite herzustellen ist.)
Einschl. der fachgerechten Ausbildung/Beplankung der
Leibung gemäß Herstellervorschriften.
Menge: 20,000 Stck

**01.02.0520 Zulage Wanddurchführung Rechteckig, 0,10<0,25 m²**
Zulage zu Pos. 'Metallständerwand d=12,5 cm' für das
Herstellen von Wanddurchbrüchen, inkl. Beispachteln an
das durchdringende Medium.
Abmessungen: 0,10<0,25 m²
(Wanddurchführungen in Vorsatzschalen, Schachtwänden,
Rohrverkleidung werden mit dem Faktor 0,5
berücksichtigt, da die Wanddruchführung hier nur in
einer Beplankungsseite herzustellen ist.)
Einschl. der fachgerechten Ausbildung/Beplankung der
Leibung gemäß Herstellervorschriften.
Menge: 1,000 Stck

**01.02.0530 Zulage Wanddurchführung Rechteckig, Brandschutz / F30, F90, 0,01<0,10 m²**
Zulage zu Pos. 'Metallständerwand F30 d=12,5 cm' für
das Herstellen von Wanddurchbrüchen,  inkl.
Beispachteln an das durchdringende Medium.
Einschl. der fachgerechten Ausbildung/Beplankung der
Leibung gemäß Herstellervorschriften.
F30, F90, Abmessungen: 0,01<0,10 m²
Menge: 3,000 Stck

*Hinweis*

*Hinweis*
Sporthalle

*Hinweis*
Hinweis:
Die nachfolgend beschriebenen Leistungen sind in der
Sporthalle zu erbringen. Für alle Konstruktionen
(Vorsatzschalen, Rohr-/Leitungsverkleidungen etc.)
gilt, dass diese in ballwurfsicherer Ausführung
herzustellen sind. Dies ist bei der Herstellung der
Unterkonstruktion und den zu verwendenden Werkstoffen
zu berücksichtigen und in den nachfolgenden
Einheitspreisen mit einzurechnen.

**01.02.0540 Vorsatzschale direkt befestigt </= 10,00 m, d=80-85 mm, 2x 12,5 mm GKFI, ballwurfsichere Ausführung**
Innere Wandbekleidung in ballwurfsicherer Ausführung.

Wandhöhe: ca. 5,25 m (max. zul. Wandhöhe: 10,00 m)
UK Wandbekleidung: ca. 2,35 m über OKFF
OK Wandbekleidung: ca. 7,50 m über OKFF
Wanddicke: ca. 80 mm (Wanddicke ? 70 mm)
Hohlraumtiefe: ? 40 mm

Befestigungsuntergrund Stahlbeton.
Unterkonstruktion aus verzinkten Stahlblechprofilen
DIN 18182-1, Ständerprofile CD 60/27, Achsabstand 625
mm bzw. nach Herstellerangabe, mit
Direktschwingabhängern an der bestehenden Wand
befestigt, Befestigung mit bauaufsichtlich
zugelassenen Befestigungsmitteln.

Dämmschicht aus Mineralwolle nach DIN EN 13162, Dicke
30 mm, Baustoffklasse A1, nichtbrennbar nach DIN 4102
und EN 13501-1, Bemessungswert der Wärmeleitfähigkeit
0,035 W/(m*K), längenbezogener Strömungswiderstand AFr
nach DIN EN 29053: ? 10 kPa*s/m²,

Angeb. Fabrikat: ......................................
..................

Beplankung aus Hartgipsplatten GKFI DIN 18180:
zweilagig, Plattendicke 2x 12,5 mm, Verarbeitung gemäß
DIN 18181.
Oberflächenqualität Q2

Verspachtelung der Gipsplatten gemäß Merkblatt Nr. 2
des Bundesverbandes der Gipsindustrie e.V.
Qualitätsstufe Q2 Standardverspachtelung, Verarbeitung
gemäß DIN 18181.

Angeb. Fabrikat: ......................................
..................

Einbauort:
Achse 2/B-F und Achse 8/B-F, Einbauhöhe ca. 2,35 bis 7,
50 m über OKFF
Menge: 295,000 m²

**01.02.0550 Dampfbrems- u. Luftdichtungsbahn verlegen**
Herstellung der luftdichten Ebene nach DIN 4108-7 mit
einer Hochleistungs-Dampfbremse und Luftdichtungsbahn.

Luftdichte und feuchtevariable mit Gittergelege
armierte Dampfbrems- und Luftdichtungsbahn (sd-Wert
feuchtevariabel zwischen 0,25 m und über 25 m gemäß
DIN EN ISO 12572) fachgerecht auf der Raumseite der
Unterkonstruktion bzw. vor der Beplankung verlegen.
Die Verlegung erfolgt fachgerecht auf der Raumseite
der Unterkonstruktion bzw. vor der Beplankung mit der
Schriftseite zum Verarbeiter zeigend. Alle Stöße und
Anschlüsse an angrenzende Bauteile dauerhaft dicht,
schleifenfrei und systemkonform nach Herstellerangaben
verkleben, inkl. Anschlusskleber/ Klebeband. Leistung
inkl. Befestigungsmaterial und Nebenarbeiten.

Angeb. Fabrikat Dampfbremse: ..........................
................

Angeb. Fabrikat Klebeband: ............................
..............

Einbauort:
Achse 2/B-F und Achse 8/B-F, Einbauhöhe ca. 2,35 bis 7,
50 m über OKFF
Menge: 295,000 m²

*Hinweis*

**01.02.0560 Rohr-/Leitungsverkleidung 100 bis 125 cm Abwickl., 2x 12,5 mm GKFI, ballwurfsicher**
waagerechte oder senkrechte Rohr-/Leitungsverkleidung,
Abwicklung 100 bis 125 cm, mit GKFI-Hartgipsplatten 2
x 12,5 mm verkleiden einschl. Unterkonstruktion.
Liefern, einbauen und verspachteln, Qualitätsstufe Q2.

Angeb. Fabrikat: ......................................
..................

Einbauort:
-  Achse 2/B-D, waagerecht,
  Einbauhöhe ca. 2,35 bis 2,80 m über OKFF
-  Achse B/3, B/5, B/7, senkrecht,
  Einbauhöhe ca. 2,35 bis 7,00 m über OKFF
Menge: 32,000 m

**01.02.0570 Rohr-/Leitungsverkleidung 126 bis 150 cm Abwickl., 2x 12,5 mm GKFI, ballwurfsicher**
waagerechte oder senkrechte Rohr-/Leitungsverkleidung,
Abwicklung 126 bis 150 cm, mit GKFI-Hartgipsplatten 2
x 12,5 mm verkleiden einschl. Unterkonstruktion.
Liefern, einbauen und verspachteln, Qualitätsstufe Q2.

Angeb. Fabrikat: ......................................
..................

Einbauort:
-  Achse 2/B, senkrecht,
  Einbauhöhe bis ca. 2,35 m über OKFF
Menge: 2,500 m

**01.02.0580 Zulage Schräge 45°/135°**
Zulage für Herstellung einer Schräge/ 45°-Ecke
anstelle einer 90°-Ecke der vorbeschriebenen Rohr-
/Leitungsverkleidungen. Die Beplankung ist dicht an
die Massivwand/ Vorsatzschale anzuschließen. Liefern
und fachgerecht gemäß den Herstellervorschriften
einbauen. (Anschlusswinkel 45°/135°)

Einbauort:
-  Achse 2/B, senkrecht,
  Einbauhöhe bis ca. 2,35 m über OKFF
Menge: 2,500 m

**01.02.0590 Zulage Schräge 80°/100°**
Zulage für Herstellung einer Schräge/ 100°-Ecke
anstelle einer 90°-Ecke der vorbeschriebenen Rohr-
/Leitungsverkleidungen. Die Oberseite der Verkofferung
ist als Schräge auszubilden, so dass Bälle etc. nicht
auf der Abkofferung liegenbleiben. Die Beplankung ist
dicht an die Massivwand/ Vorsatzschale anzuschließen.
Liefern und fachgerecht gemäß den
Herstellervorschriften einbauen. (Anschlusswinkel
80°/100°)

Einbauort:
-  Achse 2/B-D, waagerecht,
  Einbauhöhe ca. 2,35 bis 2,80 m über OKFF
Menge: 17,500 m

**01.02.0600 Anschluss an Massivwand/ Vorsatzschale, 45°/135°**
Herstellen eines nicht rechtwinkligen Wandanschlusses
von Rohr-/ Leitungsverkleidungen. Die Beplankung ist
dicht an die Massivwand/ Vorsatzschale anzuschließen.
Liefern und fachgerecht gemäß den
Herstellervorschriften einbauen. Anschlusswinkel
45°/135°.

Einbauort:
-  Achse 2/B, senkrecht,
  Einbauhöhe bis ca. 2,35 m über OKFF
Menge: 2,500 m

**01.02.0610 Anschluss an Massivwand, 80°/100°**
Herstellen eines nicht rechtwinkligen Wandanschlusses
von Rohr-/ Leitungsverkleidungen. Die Beplankung ist
dicht an die Massivwand/ Vorsatzschale anzuschließen.
Liefern und fachgerecht gemäß den
Herstellervorschriften einbauen. Anschlusswinkel
80°/100°.

Einbauort:
-  Achse 2/B-D, waagerecht,
  Einbauhöhe ca. 2,35 bis 2,80 m über OKFF
Menge: 17,500 m

**01.02.0620 Beplankung offenes Ende Rohr-/Leitungsverkleidung**
Beplankung offenes Ende Rohr-/Leitungsverkleidung der
vorbeschriebenen Positionen, Beplankung mit 2x 12,5 mm
GKFI-Bauplatte einschl. Unterkonstruktion in
ballwurfsicherer Ausführung. Liefern, einbauen und
verspachteln, Qualitätsstufe Q2. Ansichtsfläche = ca.
0,15 bis 0,25 m².

Angeb. Fabrikat: ......................................
..................
Menge: 4,000 Stck

**01.02.0630 Zulage Dämmung Hohlraum Rohr-/Leitungsverkleidungen**
Zulage zu Positionen Rohr-/Leitungsverkleidungen wie
vor beschrieben, für liefern und einbauen von
Mineralfaserdämmstoff (Brandschutzanforderung A1).
Nach Verlegung der Rohre/ Leitungen ist der gesamte
Hohlraum mit Dämmung auszustopfen. Liefern und
fachgerecht gemäß den Herstellervorschriften einbauen.

Einbauort:
-  Achse 2/B-D, waagerecht,
  Einbauhöhe ca. 2,35 bis 2,80 m über OKFF
-  Achse 2/B, senkrecht,
  Einbauhöhe bis ca. 2,35 m über OKFF
Menge: 2,000 m³

*Hinweis*

**01.02.0640 Trockenputz 20 mm GKFI, Leibung, Stützen, b= 40 bis 45 cm**
Trockenputz als Wandbekleidung im Bereich von STB-
Stützen.
Trockenputz GKFI 20 mm
Ansetzart A auf ebenem Untergrund
Oberflächenqualität Q2

Trockenputz als Wandbekleidung an STB-Stützen, Breite
von 40 bis 45 cm aus Hartgipsplatten DIN 18180:
GKFI, Plattendicke 20 mm, Verarbeitung gemäß DIN 18181.

Ansetzen im Dünnbettverfahren auf ebenem Untergrund.
Die Vorderkante der STB-Stützen springt ca. 25 bis 30
mm gegenüber den angrenzenden STB-Wänden zurück. VK
Trockenputz = Vorderkante STB-Wände.

Einbauhöhe:
Von 2,35 m über OKFF bis 7,50 m über OKFF

Verspachtelung der Gipsplatten gemäß Merkblatt Nr. 2
des Bundesverbandes der Gipsindustrie e.V.
Qualitätsstufe Q2 Standardverspachtelung, Verarbeitung
gemäß DIN 18181.

Liefern und fachgerecht herstellen.

Angeb. Fabrikat: ......................................
..................

Einbauort:
Achsen C, D, E und Achsen 3, 4, 5, 6, 7, Einbauhöhe ca.
2,35 bis 7,50 m über OKFF
Menge: 82,500 m

**01.02.0650 Rigipseckwinkel**
Rigipseckwinkel an sämtlichen Ecken einbauen und
verspachteln. Qualitätsstufe Q2
Menge: 175,000 m

**01.02.0660 Abschlussprofil, Aluminium natur**
Abschlussprofil im Übergang Trockenbau/ Sichtbeton
einbauen und verspachteln. Qualitätsstufe Q2

Abschlussprofil aus Aluminium, natur als "Göppinger
Profil" oder vergleichbar, zur Herstellung von
einseitig angespachtelten Abschlüssen, mit abreißbarem
Schutzstreifen zum Schutz angrenzender Bauteile vor
Verschmutzung.

GKFI-Platte: 20 mm

liefern und fachgerecht montieren

Verarbeitung entsprechend Herstellerempfehlung.

Angeb. Fabrikat: ......................................
..................
Menge: 126,000 m

**01.02.0670 Abschlussprofil, Kunststoff PVC weiß**
wie vor beschrieben, jedoch aus Kunststoff PVC weiß.

Angeb. Fabrikat: ......................................
..................
Menge: 105,000 m

*Hinweis*

**01.02.0680 Zulage Lochbohrungen rund (d= 50-150mm)**
Zulage zu Pos. 'Metallständerwand (...)' und
'Vorsatzschale (...)' für das Herstellen von
Lochbohrungen inkl. Wiederverschließen und
Beispachteln an das durchdringende Medium (einseitige
Beplankung).
Menge: 30,000 Stck

*Hinweis*

#### Unterabschnitt 01.03 Abgehängte Decken, Laibungsverkleidung Lichtkuppeln

*Hinweis*
Hinweis: Stahlbetondielen aus Leichtbeton
Die tragende Schale des Flachdachs besteht aus 20 cm
starken Stahlbetondielen aus Leichtbeton mit
haufwerksporigem Gefüge gemäß DIN 4028. Die
Plattenbreite beträgt überwiegend ca. 50 cm. Es sind
aber auch schmalere und breitere Passplatten verbaut.
Für Montagearbeiten an den Stahlbetondielen dürfen nur
für diesen Deckentyp zugelassene Dübel zum Einsatz
kommen. Im Verlauf der untenliegenden Bewehrungsstäbe
dürfen keine Bohrlöcher hergestellt werden.
Der AN muss sicherstellen, dass die vor Ort tätigen
Mitarbeiter über die zuvor beschriebenen statischen
Eigenschaften der Stahlbetondielen informiert und die
entsprechenden Vorgaben umgesetzt und eingehalten
werden.

*Hinweis*
Akustik- / Hygiene-Raster-Decken

**01.03.0010 Akustik-Rasterdecke 625 mm x 625 mm (Abhanghöhe ca. 40-60 cm), Schallabsorption ? 0,85**
Unter Stahlbetondielen aus Leichtbeton abgehängte
Akustik-Rasterdecke aus Mineralwolle als sichtbares
Schienensystem, Platten herausnehmbar, liefern und
einbauen.

Qualitätsanforderungen Mineralplatten:
Mineralplatten fest gebunden mit beidseitigem
Grundanstrich. Die Platte ist frei von Asbest. Eine
Allgemeine bauaufsichtliche Zulassung  des Deutschen
Instituts für Bautechnik liegt vor. Die zur
Herstellung der Platte verwendete Mineralwolle ist
biolöslich. Die Kriterien der Nichteinstufung als
krebserzeugender Stoff gemäß der
Chemikalienverbotsverordnung (§ 1 Anhang, Abschnitt 23
biopersistente Fasern) werden eingehalten und durch
das RAL-Gütesiegel Mineralwolle gewährleistet.

Mineralplatten nach DIN EN 13964.
Formaldehyd:  Klasse E1 nach DIN 13964: 2014
  oder besser
Oberfläche:  vlieskaschiert, glatt, homogen,
  strukturlos bzw. nur sehr fein
  strukturiert
Farbe:  weiß, endbehandelt
Lichtreflexionsgrad:  ca. 87 (ISO 7724-2, ISO 7724-3)
Feuchtebeständigkeit:  bis mind. 95% rel.
Luftfeuchtigkeit
  (keine sichtbare Durchbiegung bei
  hoher Luftfeuchtigkeit)
Abmessung:  625 x 625 mm einschl.
  Anpassplatten
Baustoffklasse:  mind. A2-s1,d0 nach DIN EN
  13501, nicht brennbar
Dicke:  15 mm
Kanten:  Kanten gerade, ringsum
scharfkantig
Schallabsorption:  aw ? 0,85 (EN ISO 11654)

Sichtbares Einlegesystem. Qualitätsmerkmale der Haupt-
und Querschienen: Hauptschiene, Querschiene,
Sichtbreite ca. 24 mm, Stahlblechprofile, verzinkt,
Sichtseite matt weiß. Sichtflächen höhengleich.
Lieferung und Montage einschl. der gemäß vorgegebener
Abhanghöhe erforderlichen Abhänger und Befestigung mit
bauaufsichtlich zugelassenen Befestigungsmitteln.

Befestigungsuntergrund:
Stahlbetondielen aus Leichtbeton. Dies ist bei der
Wahl der Befestigungsmittel zu berücksichtigen. Im
Verlauf der untenliegenden Bewehrungsstäbe dürfen
keine Bohrlöcher hergestellt werden.

Einbauhöhe in ca. 2,80-3,00 m
Abhängehöhe ca.  40-60 cm, Untersicht Abhangdecke
gerade
Abhängung angepasst an Dachneigung DN = ca. 2°
Lichte Raumhöhe zwischen OKFF u. UK Abhangdecke:
ca. 2,45 m

Im ersten Arbeitsabschnitt sind die
Deckenkonstruktionen herzusteIIen. Erst nach
Fertigstellung der Installationen der technichen
Ausbaugewerke sind die Deckenplatten in einem zweiten
Schritt nach Freigabe durch die Bauleitung und in
Zusammenarbeit mit den technischen Ausbaugewerken
(Herstellung von Ausschnitten für Leuchten etc.) in
die beschriebene Konstruktion einzulegen.

Sicherheit:
Es dürfen nur bauaufsichtlich zugelassene
Verbindungsmittel verwendet werden. Befestigungs- und
Tragschienenabstände sind nach Herstellervorschrift
bzw. nach Prüfzeugnis exakt einzuhalten.

Ausführung:
Material, Lieferung und abnahmefertige Montage inkl.
Gerüststellung sowie sämtliche Anpassarbeiten sind
nach DIN EN 13964, DIN 4102, sowie den für den
Brandschutz gültigen, einschlägigen europäischen und
nationalen Normen, Vorbemerkungen, Architekturplänen,
Angaben der Bauleitung sowie den Hersteller-
Verarbeitungsrichtlinien auszuführen.

Angeb. Fabrikat:  ...............................
..........

Plattendessign:  ...............................
..........

System:  ...............................
..........

Einbauort:
alle Räume im Umkleidetrakt mit Ausnahme der Duschen
sowie der Geräte- und Technikräume
Menge: 365,000 m²

**01.03.0020 Akustik-Rasterdecke 625 mm x 625 mm (Abhanghöhe ca. 40-55 cm), Schallabsorption ? 0,85**
Unter Stahlbetondielen aus Leichtbeton abgehängte
Akustik-Rasterdecke aus Mineralwolle als sichtbares
Schienensystem, Platten herausnehmbar, liefern und
einbauen, wie in Position zuvor beschrieben, jedoch:

Einbauhöhe in ca. 3,15-3,25 m
Abhängehöhe ca.  40-55 cm, Untersicht Abhangdecke
gerade
Abhängung angepasst an Dachneigung DN = ca. 2°
Lichte Raumhöhe zwischen OKFF u. UK Abhangdecke:
ca. 2,625 m

Einbauort:
Raum 01.001, 01.002, 01.003
Menge: 65,000 m²

**01.03.0030 Hygienedecke 625 x 625 mm (Abhanghöhe ca. 40-60 cm), Duschen**
Unter Stahlbetondielen aus Leichtbeton abgehängte
Mineralfaserdecke als sichtbares System, Platten
herausnehmbar, liefern und einbauen.

Qualitätsanforderungen Mineralplatten:
Mineralplatten fest gebunden mit beidseitigem
Grundanstrich. Die Platte ist frei von Asbest. Eine
Allgemeine bauaufsichtliche Zulassung des Deutschen
Instituts für Bautechnik liegt vor. Die zur
Herstellung der Platte verwendete Mineralwolle ist
biolöslich. Die Kriterien der Nichteinstufung als
krebserzeugender Stoff gemäß der
Chemiekalienverbotsverordnung (§ 1 Anhang, Abschnitt
23 biopersistente Fasern) werden eingehalten und durch
das "RAL-Gütesiegel Mineralwolle gewährleistet.

Ausführung:  vlieskaschierte/ glatt
laminierte
  Oberfläche
Oberfläche:  weiß
Lichtreflexionsgrad:  ? 78 (ISO 7724-2, ISO 7724-3)
Abmessung:  625 x 625
Baustoffklasse:  A2-s1,d0 nach DIN EN
13501-1
  schwerentflammbar
Dicke:  ca. 19 mm
Kanten:  Kanten gerade, ringsum
  scharfkantig
Schallabsorption:  aw ? 0,90 (EN ISO 11654)

Sichtbares Einlegesystem, Qualitätsmerkmale der Haupt-
und Querschienen: Hauptschiene, Querschiene
Sichtbreite ca. 24 mm, Stahlblechprofile, verzinkt,
Sichtseite matt weiß. Sichtflächen höhengleich, kein
Auflegen der Profile.

Einbauhöhe in ca. 2,80-3,00m
Abhängehöhe ca.  40-60 cm, Untersicht Abhangdecke
gerade
Abhängung angepasst an Dachneigung DN = ca. 2°
Lichte Raumhöhe zwischen OKFF u. UK Abhangdecke:
ca. 2,45m

Befestigungsuntergrund:
Stahlbetondielen aus Leichtbeton. Dies ist bei der
Wahl der Befestigungsmittel zu berücksichtigen. Im
Verlauf der untenliegenden Bewehrungsstäbe dürfen
keine Bohrlöcher hergestellt werden.

Einbauhöhe in ca. 2,80-3,00 m
Abhängehöhe ca.  40-60 cm, Untersicht Abhangdecke
gerade
Abhängung angepasst an Dachneigung DN = ca. 1°
Lichte Raumhöhe zwischen OKFF u. UK Abhangdecke:
ca. 2,45 m

Im ersten Arbeitsabschnitt sind die
Deckenkonstruktionen herzusteIIen. Erst nach
Fertigstellung der Installationen der technichen
Ausbaugewerke sind die Deckenplatten in einem zweiten
Schritt nach Freigabe durch die Bauleitung und in
Zusammenarbeit mit den technischen Ausbaugewerken
(Herstellung von Ausschnitten für Leuchten etc.) in
die beschriebene Konstruktion einzulegen.

Sicherheit:
Es dürfen nur bauaufsichtlich zugelassene
Verbindungsmittel verwendet werden. Befestigungs- und
Tragschienenabstände sind nach Herstellervorschrift
bzw. nach Prüfzeugnis exakt einzuhalten.

Ausführung:
Material, Lieferung und abnahmefertige Montage inkl.
Gerüststellung sowie sämtliche Anpassarbeiten sind
nach DIN EN 13964, DIN 4102, sowie den für den
Brandschutz gültigen, einschlägigen europäischen und
nationalen Normen, Vorbemerkungen, Architekturplänen,
Angaben der Bauleitung sowie den Hersteller-
Verarbeitungsrichtlinien auszuführen.

Angeb. Fabrikat:  .......................
..................

Plattendessign:  .......................
..................

System:  .......................
..................

Einbauort:
Duschen im Umkleidetrakt
Menge: 80,000 m²

**01.03.0040 Zulage Rasterdecke als Kleinfläche < 5 m²**
Zulage zur Pos. 'Rasterdecke 625 mm x 625 mm (...)'
für die Ausführung in Kleinflächen < 5 m².
Menge: 18,000 m²

**01.03.0050 Zulage erhöhter Korrosionsschutz**
Zulage zu Pos. 'Hygienedecke" für die Ausführung mit
erhöhtem Korrosionsschutz.

Angeb. Fabrikat: ......................................
..................
Menge: 80,000 m²

**01.03.0060 Zulage Drucksicherung**
Zulage zu Pos. 'Hygienedecke' für die Arretierung
sämtlicher Platten mit Druckfedern (4 Stück/Platte)
zur leichteren Reinigung (Wischen).
Menge: 80,000 m²

**01.03.0070 Wandanschluss-Winkel**
Wandanschlüsse für Akustik-Rasterdecke liefern und
fachgerecht nach Herstellervorschrift verarbeiten,
passend zu den vor beschriebenen Decken Positionen.
Die Wandanschlüsse bestehen aus weißen L-
Winkelprofilen, die mit bauaufsichtlich zugelassenen
Befestigungsteilen anzubringen sind. Abstand der
Befestigungen entsprechend den Herstellerhinweisen bzw.
dem Brandschutz-Prüfzeugnis. In den Ecken sind die
Profile sauber auf Gehrung zu stoßen.
Montage an aufgehenden Wänden aus Sichtmauerwerk
(Klinkerstein), STB und Trockenbauwänden. Bei Montage
der Wandanschluss-Winkel an Sichtmauerwerk dürfen
Dübel nur in den Lager- und Stoßfugen des
Sichtmauerwerks gesetzt werden.

Abmessungen ca. 24 x 19 mm, Stärke ca. 0,5 mm

Angeb. Fabrikat: ......................................
..................
Menge: 485,000 m

**01.03.0080 Zulage Wandanschluss Duschen, mit erhöhtem Korrosionsschutz**
Zulage zu Pos.'Wandanschluss-Winkel' für den
Duschbereich mit erhöhtem Korrosionsschutz.

Angeb. Fabrikat: ......................................
..................
Menge: 100,000 m

**01.03.0090 Kompriband für Wandanschluss-Winkel**
Herstellen sämtlicher Anschlüsse der Wandanschluss-
Winkel an angrenzendes Sichtmauerwerk aus
Klinkersteinen mit vorkomprimierten, schwarzen
Fugendichtbändern aus PUR-Weichschaumstoff (BG1 nach
DIN 18542), Feuerwiderstands- klasse DIN 4102 B1
(schwer entflammbar), Verarbeitung gemäß
Herstellervorschrift.
Dichtbänder vor Montage der Wandanschluss-Winkel auf
die Rückseite der Winkel aus vorheriger Position
kleben.
Breite des Kompribandes: ca. 15 mm
Fugenbreite: ca. 1 - 4 mm

Angeb. Fabrikat: ......................................
..................
Menge: 345,000 m

**01.03.0100 Zulage Gehrungen Wandwinkel**
Zulage zu Pos.'Wandanschluss-Winkel' für die
fachgerechte Herstellung von Ecken durch
Gehrungsschnitt.
Menge: 240,000 Stck

**01.03.0110 Weitspannträger**
Liefern und Montieren von Weitspannträgern als
Unterkonstruktion für die vor beschriebenen Akustik-
Rasterdecken zur Überbrückung von Abhängepunkten im
Bereich der Lüftungsinstallationen.
Bestehend aus UA 50-Profilen, Abhängung mit
Gewindestäben an den Stahlbetondielen aus Leichtbeton,
einschl. der erforderlichen Befestigungsmittel.

Angeb. Fabrikat: ......................................
..................
Menge: 10,000 m

*Hinweis*

**01.03.0120 Ausschnitte Einbauleuchten, Einbaulautsprecher etc., rund, d= 60 - 90 mm**
Vorbereitung der Ausschnitte für die bauseitige
Montage von Einbauleuchten, Lautsprechern, usw.. Die
Elektroanschlüsse werden bauseits durchgeführt. Klein-
und Abhängeteile sind mit dem Ausschnittstückpreis
abgegolten einschl. sämtlicher Deckenanpass- und
Auswechselarbeiten. Das Leuchtengewicht ist
fachgerecht über die statisch tragende Konstruktion
bzw. über zusätzliche Hänger abzuleiten.
Grundlage: Hersteller-Empfehlung.
Die Vorbereitung der Ausschnitte bezieht sich auf die
Decken der Pos. 'Akustik-Rasterdecke'. Die Anordnung
der Leuchten und Einbauteile hat nach Deckenspiegeln
des Architekten zu erfolgen.
Ausschnitt bis d= 60-90 mm
Menge: 85,000 Stck

**01.03.0130 Ausschnitte Einbauleuchten, Einbaulautsprecher etc., rund, d= 100 - 190 mm**
wie vor in Pos. 'Ausschnitte Einbauleuchten, (...)
rund', beschrieben, jedoch Ausschnitt d= ca. 100-190 mm
Menge: 15,000 Stck

**01.03.0140 Ausschnitt Einbauleuchten, Einbaulautsprecher etc., rund, d= 200-350 mm**
wie vor in Pos. 'Ausschnitte Einbauleuchten, (...)
rund', beschrieben, jedoch Ausschnitt d= ca. 200-350 mm
Menge: 20,000 Stck

**01.03.0150 Ausschnitt Einbauleuchten, quadratisch, ca. 90x90 mm**
wie vor in Pos. 'Ausschnitte Einbauleuchten, (...)
rund', beschrieben, jedoch Ausschnitt quadratisch, ca.
90x90 mm Bereich der Einbauleuchten.
Menge: 4,000 Stck

**01.03.0160 Ausschnitt Piktogramme, rechteckig, ca. 290 x 100 mm**
wie vor in Pos. 'Ausschnitte Einbauleuchten, (...)
rund', beschrieben, jedoch Ausschnitt rechteckig, ca.
290 x 100 mm im Bereich der Piktogrammleuchten.
Menge: 12,000 Stck

**01.03.0170 Ausschnitt Leitungssanschluss, rund, d = 30 mm**
wie vor in Pos. 'Ausschnitte Einbauleuchten, (...)
rund', beschrieben, jedoch Ausschnitt d = ca. 30 mm im
Bereich von Leitungen.
Menge: 12,000 stk

**01.03.0180 Zulage Akustik-Rasterdecke 625 mm x 625 mm, GK-Platten als Verstärkung**
Zulage Akustik-Rasterdecke 625 mm x 625 mm, einlegen
einer GK-Platte als Verstärkung für Einbauelemente wie
Leuchten, Lautsprecher etc. inkl. Herstellung von
runden oder eckigen Ausschnitten in erforderlicher
Größe (Angabe durch Fachplaner).
Menge: 32,000 Stck

*Hinweis*

**01.03.0190 Lieferung Mineralplatten 625 x 625 mm**
Lieferung Mineralplatten gemäß Beschreibung der Pos.
'Akustik-Rasterdecke 625 x 625 mm' zum Einlagern.
Lieferung bis zum Lagerort, nach Angabe der Bauleitung.
Menge: 30,000 Stck

**01.03.0200 Lieferung Mineralplatten Hygienedecke 625 x 625 mm**
Lieferung Mineralplatten gemäß Beschreibung der Pos.
'Hygienedecke 625 x 625 mm, Duschen' zum Einlagern.
Lieferung bis zum Lagerort, nach Angabe der Bauleitung.
Menge: 10,000 Stck

**01.03.0210 Zulage nachträgliches Einlegen von Mineralplatten 625 x 625 mm**
Zulage zur Pos. 'Akustik-Rasterdecke 625 x 625 mm' für
das nachträgliche Einlegen von Einzelplatten im
Bereich technischer Einbauten nach erfolgter Abnahme
und Freigabe durch die Haustechnik
Montage nach Freigabe durch die Bauleitung/
Fachplanung HLS.
Menge: 75,000 Stck

**01.03.0220 Zulage nachträgliches Einlegen von Mineralplatten Hygienedecke 625 x 625 mm**
Zulage zur Pos. 'Hygienedecke 625 x 625 mm' für das
nachträgliche Einlegen von Einzelplatten im Bereich
technischer Einbauten nach erfolgter Abnahme und
Freigabe durch die Haustechnik
Montage nach Freigabe durch die Bauleitung/
Fachplanung HLS.
Menge: 15,000 Stck

**01.03.0230 Nachträglicher Austausch von beschädigten/ verschmutzen Mineralplatten 625 x 625 mm**
Durch Dritte verschmutze oder beschädigte
Deckenplatten austauschen, einschl. Lieferung der
neuen Platte, Austausch und Entsorgung der alten
Platte.
Mineralplatten gemäß Beschreibung der Pos. 'Akustik-
Rasterdecke 625 x 625 mm'.
Austausch nur auf Anweisung der Bauleitung.
Menge: 35,000 Stck

**01.03.0240 Nachträglicher Austausch von beschädigten/ verschmutzen Mineralplatten Hygienedecke 625 x 625 mm**
Durch Dritte verschmutze oder beschädigte
Deckenplatten austauschen, einschl. Lieferung der
neuen Platte, Austausch und Entsorgung der alten
Platte.
Mineralplatten gemäß Beschreibung der Pos.
'Hygienedecke 625 x 625 mm, Duschen'.
Austausch nur auf Anweisung der Bauleitung.
Menge: 5,000 Stck

*Hinweis*

*Hinweis*
GK-Decken

**01.03.0250 Abgehängte Decke GK, gerade (Abhanghöhe 40-55 cm)**
Deckenbekleidung DIN 18168-1
Metall-UK CD 60/27 als Tragprofil 1500/500
Beplankung aus GKB-Bauplatten 1x 12,5 mm
Oberflächenqualität Q2

Einbauhöhe in ca. 3,15-3,25 m
Abhängehöhe ca.  40-55 cm, Untersicht Abhangdecke
gerade
Abhängung angepasst an Dachneigung DN = ca. 2°
Lichte Raumhöhe zwischen OKFF u. UK Abhangdecke:
ca. 2,625 m

Befestigungsuntergrund:
Stahlbetondielen aus Leichtbeton. Dies ist bei der
Wahl der Befestigungsmittel zu berücksichtigen. Im
Verlauf der untenliegenden Bewehrungsstäbe dürfen
keine Bohrlöcher hergestellt werden.

Ausführung der Unterkonstruktion aus verzinkten
Stahlblechprofilen DIN 18182-1, als Tragprofile CD
60/27, Befestigung mit an die Abhanghöhe angepassten
Abhängern gemäß Herstellervorschrift und
bauaufsichtlich zugelassenen Befestigungsmitteln.

Decklage/Bekleidung aus Gipsplatten GKB DIN 18180:
Bauplatten GKB, einlagig, Plattendicke 12,5 mm,
Verarbeitung gemäß DIN 18181.

Verspachtelung der Gipsplatten gemäß Merkblatt Nr. 2
des Bundesverbandes der Gipsindustrie e.V.
Qualitätsstufe Q2. Verarbeitung gemäß DIN 18181.

Einschl. Randanschluss/ Eckwinkel liefern, fachgerecht
nach Herstellervorschrift einbauen und verspachteln
(Q2).

Angeb. Fabrikat: ......................................
..................

Einbauort:
Raum 01.003 und 01.004
Menge: 17,000 m²

**01.03.0260 Randausbildung/ Abschottung senkrecht, h= ca. 65-75 cm**
Randausbildung/ Abschottung senkrecht im Bereich von
Deckenversprüngen der beschriebenen Akustik-
Rasterdecken.
Die senkrechte Blende aus GK-Bauplatte, d=12,5 mm, ist
bis zur Rohdecke zu führen.
GK-Blende: h= ca. 65-75 cm.
Liefern und fachgerecht nach Herstellervorschrift
einbauen, einschl. erforderlicher Unterkonstruktion,
Eckwinkel und Spachteln Q2.

Angeb. Fabrikat: ......................................
..................

Einbauort:
Raum 00.006/00.006.1
Menge: 7,000 m

**01.03.0270 Zulage Friesausbildung Decke GK, gerade, b= 5-15 cm**
Zulage zu Pos. 'Abgehängte Decke GK gerade' für
flächenbündigen Anschluss an Rasterdecke, einschl.
Randabschluss/ Randabschlusswinkel liefern,
fachgerecht nach Herstellervorschrift einbauen und
verspachteln, Fries Teilflächen < 1,00m Breite /
Breite 5-15 cm
Qualitätsstufe Q2
Kleinflächen <  5 m²

Einbauort: Lichtkuppeln
Menge: 32,000 m

**01.03.0280 Zulage Friesausbildung Decke GK, gerade, b= 25-35 cm**
Zulage zu Pos. 'Abgehängte Decke GK gerade' für
flächenbündigen Anschluss an Rasterdecke, einschl.
Randabschluss/ Randabschlusswinkel liefern,
fachgerecht nach Herstellervorschrift einbauen und
verspachteln, Fries Teilflächen < 1,00m Breite /
Breite 25-35 cm
Qualitätsstufe Q2
Kleinflächen <  5 m²

Einbauort: Lichtkuppeln
Menge: 15,000 m

*Hinweis*

**01.03.0290 F30-Unterdecke GKFI, gerade (Deckenöffnungen), ca. 20/20 bis 40/40 cm**
Unterdecke, F30 von unten, bestehend aus Grund- und
Tragprofil, Gipsplatte  GKFI 2x 12,5 mm, Unterdecke
gemäß DIN 18168-1. Einbau im Bereich von
Deckenöffnungen (Flachdach), die von oben durch den
Dachdecker mit konstruktiven Sperrholzplatten, d = 24
mm, geschlossen werden. Einbau direkt unter den
Sperrholzplatten auf Höhe der Leibung der ca. 20 cm
hohen Deckenöffnung der Stahlbetondielen aus
Leichtbeton.

Einbauhöhe in ca. 3,15-3,25 m

Feuerwiderstandsklasse DIN 4102-2 F30, für die
Deckenbekleidung allein bei Brandbeanspruchung von
unten zum Schutz der Roh-/ Holzdecke.

Befestigungsuntergrund:
Stahlbetondielen aus Leichtbeton. Dies ist bei der
Wahl der Befestigungsmittel zu berücksichtigen. Im
Verlauf der untenliegenden Bewehrungsstäbe dürfen
keine Bohrlöcher hergestellt werden.

Ausführung der Unterkonstruktion aus verzinkten
Stahlblechprofilen DIN 18182-1, als Tragprofile CD
60/27, Befestigung mit an die Abhanghöhe angepassten
Abhängern gemäß Herstellervorschrift und
bauaufsichtlich zugelassenen Befestigungsmitteln.

Decklage/Bekleidung aus Gipsplatten GKFI DIN 18180:
Gipspplatten GKFI, Plattendicke 2x 12,5 mm,
Verarbeitung gemäß DIN 18181.

Verspachtelung der Gipsplatten gemäß Merkblatt Nr. 2
des Bundesverbandes der Gipsindustrie e.V.
Qualitätsstufe Q2. Verarbeitung gemäß DIN 18181.

Öffnungsgröße: ca. 20/20 bis 40/40 cm

Angeb. Fabrikat: ......................................
..................

Einbauort:
Umkleide- und Besuchertrakt
Menge: 4,000 Stck

**01.03.0300 F30-Unterdecke GKFI, gerade (Deckenöffnungen), ca. 41/41 bis 60/60 cm**
Unterdecke, F30 von unten, wie in Pos. zuvor
beschrieben, jedoch:

Öffnungsgröße: ca. 41/41 bis 60/60 cm
Menge: 4,000 Stck

**01.03.0310 F30-Unterdecke GKFI, gerade (Deckenöffnungen), ca. 61/61 bis 80/80 cm**
Unterdecke, F30 von unten, wie in Pos. zuvor
beschrieben, jedoch:

Öffnungsgröße: ca. 61/61 bis 80/80 cm
Menge: 6,000 Stck

**01.03.0320 F30-Unterdecke GKFI, gerade (Deckenöffnungen), ca. 100/100 bis 125/125 cm**
Unterdecke, F30 von unten, wie in Pos. zuvor
beschrieben, jedoch:

Öffnungsgröße: ca. 100/100 bis 125/125 cm
Menge: 2,000 Stck

**01.03.0330 F30-Unterdecke GKFI, gerade (Deckenöffnungen), ca. 126/126 bis 150/150 cm**
Unterdecke, F30 von unten, wie in Pos. zuvor
beschrieben, jedoch:

Öffnungsgröße: ca. 126/126 bis 150/150 cm
Menge: 2,000 Stck

**01.03.0340 Deckenöffnung in F30-Unterdecke, ca. 42,5 x 72,5 cm**
Herstellung einer rechteckigen Öffnung in F30-
Unterdecke der vorbeschriebenen Positionen zur
Durchführung eines Lüftungskanals, einschl.
Anarbeiten/ Beispachteln an das durchdringende Medium.
Öffnungsgröße: ca. 42,5 x 72,5 cm
Menge: 3,000 Stck

**01.03.0350 Deckenöffnung in F30-Unterdecke, ca. 35 x 25 cm**
Herstellung einer rechteckigen Öffnung in F30-
Unterdecke der vorbeschriebenen Positionen zur
Durchführung eines Lüftungskanals, einschl.
Anarbeiten/ Beispachteln an das durchdringende Medium.
Öffnungsgröße: ca. 35 x 25 cm
Menge: 1,000 Stck

**01.03.0360 Deckenöffnung in F30-Unterdecke, D = ca. 25 cm**
Herstellung einer runden Öffnung in F30-Unterdecke der
vorbeschriebenen Positionen zur Durchführung eines
Lüftungskanals, einschl. Anarbeiten/ Beispachteln an
das durchdringende Medium.
Öffnungsgröße: D = ca. 25 cm
Menge: 2,000 Stck

*Hinweis*

**01.03.0370 Ausschnitte Einbauleuchten, Einbaulautsprecher etc. rund, d= 60 - 90 mm**
Vorbereitung der Ausschnitte für die bauseitige
Montage von Einbauleuchten, Lautsprechern, usw.. Die
Elektroanschlüsse werden bauseits durchgeführt. Klein-
und Abhängeteile sind mit dem Ausschnittstückpreis
abgegolten einschl. sämtlicher Deckenanpass- und
Auswechselarbeiten. Das Leuchtengewicht ist
fachgerecht über die statisch tragende Konstruktion
bzw. über zusätzliche Hänger abzuleiten.
Grundlage: Hersteller-Empfehlung.
Die Vorbereitung der Ausschnitte bezieht sich auf die
Decken der Pos. 'Abgehängte Decke GK, gerade'. Die
Anordnung der Leuchten und Einbauteile hat nach
Deckenspiegeln des Architekten zu erfolgen.
Ausschnitt bis d= 60-90 mm
Menge: 4,000 Stck

**01.03.0380 Ausschnitt Einbauleuchten, Einbaulautsprecher etc. rund, d= 200-350 mm**
wie vor in Pos. 'Ausschnitte Einbauleuchten, (...)
rund', beschrieben, jedoch Ausschnitt d= ca. 200-350 mm
Menge: 2,000 Stck

**01.03.0390 Ausschnitt Einbauleuchten, rechteckig, ca. 70x1700 mm**
wie vor in Pos. 'Ausschnitte Einbauleuchten, (...)
rund', beschrieben, jedoch Ausschnitt rechteckig, ca.
70x1700 mm Bereich der Einbauleuchten.
Menge: 4,000 Stck

*Hinweis*

**01.03.0400 Decken Revisionselement 20 / 20 cm**
Revisionselement, Rahmen aus Aluminium, Füllung aus
Hartgipsplatte 12,5 mm für vor beschriebene GK-Decke
einschl. Herstellen der erforderlichen Öffnung.
Ausführung mit Sicherungsketten und nicht sichtbarem
Verschluss- und Scharniersystem.
Abmessung 20 x 20 cm.
Liefern und fachgerecht einbauen.

Angeb. Fabrikat: ......................................
..................
Menge: 2,000 Stck

*Hinweis*

*Hinweis*
Lichtkuppelverkleidung, Umkleide- und Besuchertrakt

**01.03.0410 Laibungsverkleidung für Lichtkuppeln 100x100cm, Feuerschutzplatten (GKF)**
Herstellen und Liefern einer Laibungsverkleidung an
Dachöffnungen von Lichtkuppeln mit Feuerschutzplatten
(F30). Die Ausführung erfolgt als
Trockenbaukonstruktion, passend für die vorhandenen
Aufsetzkränze, inklusive erforderlicher
Unterkonstruktion, Befestigungsmittel und Anschlüsse
an die angrenzende Deckenbekleidung (GK-Decke).

Umlaufende Anschlüsse starr, vorh.
Befestigungsuntergrund Stahlbetondielen aus
Leichtbeton. Dies ist bei der Wahl der
Befestigungsmittel zu berücksichtigen. Im Verlauf der
untenliegenden Bewehrungsstäbe dürfen keine Bohrlöcher
hergestellt werden.

Im Bereich der Laibungen der Lichtkuppelöffnungen
befinden sich Stahlträger als Auswechslung zur
Abfangung der Stahlbetondielen. Die Stahlträger müssen
unterseitig und seitlich mit Feuerschutzplatten GFK
verkleidet werden. Die senkrechte Verkleidung erfolgt
über die hier beschriebene Laibungsverkleidung der
Lichtkuppeln.
Die unterseitige Verkleidung freiligender Stahlträger
wird in einer separaten Position beschrieben.

Ausrichten und Montieren einer systemgerechten
Unterkonstruktion aus feuerverzinkten
Stahlblechprofilen (CD-/ UD-Profile, Dicke min. 0,6
mm). Achsabstand der Tragprofile nach Systemvorgabe
des Herstellers. Befestigung mit bauaufsichtlich
zugelassenen Befestigungsmitteln an vorh.
Deckenuntersicht aus Stahlbetondielen aus Leichtbeton,
inklusive aller notwendigen, schubsicheren
Verankerungen.

Beplankung, feuerhemmend aus Hartgipsplatten GKF, DIN
18180, Brandverhalten A2-s1, d0, EN 520: einlagig,
Plattendicke 15 mm, Verarbeitung gemäß DIN 18181.

Verspachtelung der Gipsplatten gemäß Merkblatt Nr. 2
des Bundesverbandes der Gipsindustrie e.V.
Qualitätsstufe Q2, Verarbeitung gemäß DIN 18181 für
Anstrich bzw. Beschichtung.
Einschl. Einbau von Kantenschutzprofilen am unteren
Abschluss der Laibungsverkleidung, Umfang ca. 4,0 m.

Dichter und elastischer Anschluss an den Aufsetzkranz
der Lichtkuppel.

Abmessungen (lichtes Maß):
Dachöffnung: ca. 100 x 100 cm
Laibungshöhe: ca. 75 cm

Abrechnungseinheit:
Die Abrechnung erfolgt nach Stück. Allseitige
Eckschutzprofile, Verstärkungsmaßnahmen und Anschlüsse
sind in den Einheitspreis einzurechnen.

Angeb. Fabrikat: ......................................
..................

Einbauort:
Raum 01.003 und 01.004
Menge: 2,000 Stck

**01.03.0420 Laibungsverkleidung für Lichtkuppeln 120x120cm, Feuerschutzplatten (GKF)**
Herstellen und Liefern einer Laibungsverkleidung an
Dachöffnungen von Lichtkuppeln mit Feuerschutzplatten
(F30). Die Ausführung erfolgt als
Trockenbaukonstruktion, passend für die vorhandenen
Aufsetzkränze, inklusive erforderlicher
Unterkonstruktion, Befestigungsmittel und Anschlüsse
an die angrenzende Deckenbekleidung (Akustik-
Rasterdecke).

Umlaufende Anschlüsse starr, vorh.
Befestigungsuntergrund Stahlbetondielen aus
Leichtbeton. Dies ist bei der Wahl der
Befestigungsmittel zu berücksichtigen. Im Verlauf der
untenliegenden Bewehrungsstäbe dürfen keine Bohrlöcher
hergestellt werden.

Im Bereich der Laibungen der Lichtkuppelöffnungen
befinden sich Stahlträger als Auswechslung zur
Abfangung der Stahlbetondielen. Die Stahlträger müssen
unterseitig und seitlich mit Feuerschutzplatten GFK
verkleidet werden. Die senkrechte Verkleidung erfolgt
über die hier beschriebene Laibungsverkleidung der
Lichtkuppeln.
Die unterseitige Verkleidung freiligender Stahlträger
wird in einer separaten Position beschrieben.

Ausrichten und Montieren einer systemgerechten
Unterkonstruktion aus feuerverzinkten
Stahlblechprofilen (CD-/ UD-Profile, Dicke min. 0,6
mm). Achsabstand der Tragprofile nach Systemvorgabe
des Herstellers. Befestigung mit bauaufsichtlich
zugelassenen Befestigungsmitteln an vorh.
Deckenuntersicht aus Stahlbetondielen aus Leichtbeton,
inklusive aller notwendigen, schubsicheren
Verankerungen.

Beplankung, feuerhemmend aus Hartgipsplatten GKF, DIN
18180, Brandverhalten A2-s1, d0, EN 520: einlagig,
Plattendicke 15 mm, Verarbeitung gemäß DIN 18181.

Verspachtelung der Gipsplatten gemäß Merkblatt Nr. 2
des Bundesverbandes der Gipsindustrie e.V.
Qualitätsstufe Q2, Verarbeitung gemäß DIN 18181 für
Anstrich bzw. Beschichtung.
Einschl. Einbau von Kantenschutzprofilen am unteren
Abschluss der Laibungsverkleidung, Umfang ca. 5,0 m.

Dichter und elastischer Anschluss an den Aufsetzkranz
der Lichtkuppel.

Abmessungen (lichtes Maß):
Dachöffnung: ca. 120 x 120 cm
Laibungshöhe: ca. 75 cm

Abrechnungseinheit:
Die Abrechnung erfolgt nach Stück. Allseitige
Eckschutzprofile, Verstärkungsmaßnahmen und Anschlüsse
sind in den Einheitspreis einzurechnen.

Angeb. Fabrikat: ......................................
..................

Einbauort:
Raum 00.007, 00.015, 00.026, 01.001
Menge: 5,000 Stck

**01.03.0430 Laibungsverkleidung für Lichtkuppeln 120x120cm, Feuerschutzplatten (F30)**
Herstellen und Liefern einer Laibungsverkleidung an
Dachöffnungen von Lichtkuppeln mit imprägnierten und
feuchteunempfindlichen Feuerschutzplatten (F30). Die
Ausführung erfolgt als Trockenbaukonstruktion, passend
für die vorhandenen Aufsetzkränze, inklusive
erforderlicher Unterkonstruktion, Befestigungsmittel
und Anschlüsse an die angrenzende Deckenbekleidung
(Akustik-Rasterdecke).

Umlaufende Anschlüsse starr, vorh.
Befestigungsuntergrund Stahlbetondielen aus
Leichtbeton. Dies ist bei der Wahl der
Befestigungsmittel zu berücksichtigen. Im Verlauf der
untenliegenden Bewehrungsstäbe dürfen keine Bohrlöcher
hergestellt werden.

Im Bereich der Laibungen der Lichtkuppelöffnungen
befinden sich Stahlträger als Auswechslung zur
Abfangung der Stahlbetondielen. Die Stahlträger müssen
unterseitig und seitlich mit imprägnierten und
feuchteunempfindlichen Feuerschutzplatten verkleidet
werden. Die senkrechte Verkleidung erfolgt über die
hier beschriebene Laibungsverkleidung der Lichtkuppeln.
Die unterseitige Verkleidung freiligender Stahlträger
wird in einer separaten Position beschrieben.

Ausrichten und Montieren einer systemgerechten
Unterkonstruktion aus feuerverzinkten
Stahlblechprofilen (CD-/ UD-Profile, Dicke min. 0,6
mm). Achsabstand der Tragprofile nach Systemvorgabe
des Herstellers. Befestigung mit bauaufsichtlich
zugelassenen Befestigungsmitteln an vorh.
Deckenuntersicht aus Stahlbetondielen aus Leichtbeton,
inklusive aller notwendigen, schubsicheren
Verankerungen.

Beplankung, imprägniert, feuchteunempfindlich und
feuerhemmend aus Spezialgipsplatten, Brandverhalten A2-
s1, d0, EN 520: einlagig, Plattendicke 15 mm,
Verarbeitung gemäß DIN 18181.

Verspachtelung der Gipsplatten gemäß Merkblatt Nr. 2
des Bundesverbandes der Gipsindustrie e.V.
Qualitätsstufe Q2, Verarbeitung gemäß DIN 18181 für
Anstrich bzw. Beschichtung.
Einschl. Einbau von Kantenschutzprofilen am unteren
Abschluss der Laibungsverkleidung, Umfang ca. 5,0 m.

Dichter und elastischer Anschluss an den Aufsetzkranz
der Lichtkuppel.

Abmessungen (lichtes Maß):
Dachöffnung: ca. 120 x 120 cm
Laibungshöhe: ca. 75 cm

Abrechnungseinheit:
Die Abrechnung erfolgt nach Stück. Allseitige
Eckschutzprofile, Verstärkungsmaßnahmen und Anschlüsse
sind in den Einheitspreis einzurechnen.

Angeb. Fabrikat: ......................................
..................

Einbauort:
Raum 00.011, 00.012 und 00.020 (Duschen)
Menge: 3,000 Stck

*Hinweis*

*Hinweis*
Lichtkuppelverkleidung, Sporthalle

**01.03.0440 Ballwurfsichere Laibungsverkleidung für Lichtkuppeln, 200x200cm**
Herstellen und Liefern einer ballwurfsicheren
Laibungsverkleidung an Dachöffnungen von Lichtkuppeln
gemäß den Anforderungen der DIN 18032-3 (?Sporthallen -
Ballwurfsicherheit). Die Ausführung erfolgt als
mechanisch hoch belastbare Trockenbaukonstruktion,
passend für die vorhandenen Aufsetzkränze, inklusive
verstärkter Unterkonstruktion, Befestigungsmittel und
Anschlüsse an die angrenzende Deckenbekleidung
(Deckenstrahlheizung). Laibungsverkleidung konisch
zulaufend.
Lichtes Öffnungsmaß:
- Unterkante Laibungsverkleidung ca. 2,50 x 2,50 m
- Oberkante Laibungsverkleidung ca. 2,00 x 2,00 m

Umlaufende Anschlüsse starr, vorh.
Befestigungsuntergrund Stahl-Trapezblech. Ausrichten
und Montieren einer systemgerechten Unterkonstruktion
aus feuerverzinkten Stahlblechprofilen (CD-/ UD-
Profile, Dicke min. 0,6 mm). Achsabstand der
Tragprofile maximal 312,5 mm, bzw. nach Systemvorgabe
des Herstellers für Ballwurfsicherheit. Befestigung
mit bauaufsichtlich zugelassenen Befestigungs- mitteln
an vorh. Deckenuntersicht aus Stahl-Trapezprofilen,
inklusive aller notwendigen, schubsicheren
Verankerungen. Damit die Dampfsperre/
Luftdichtigkeitsschicht nicht beschädigt wird, ist die
Befestigung nur im Bereich der Tiefsicken/ Untergurte
zulässig.

Beplankung, stoßfest aus Hartgipsplatten GKFI DIN
18180: zweilagig, Plattendicke 2x 12,5 mm,
Verarbeitung gemäß DIN 18181.

Verspachtelung der Gipsplatten gemäß Merkblatt Nr. 2
des Bundesverbandes der Gipsindustrie e.V.
Qualitätsstufe Q2, Verarbeitung gemäß DIN 18181 für
Anstrich bzw. Beschichtung.
Einschl. Einbau von stoßfesten, mechanisch belastbaren
Kantenschutzprofilen am unteren Abschluss der
Laibungsverkleidung, Umfang ca. 10,0 m, z.B. flexible,
stahlarmierte Kantenschutzbänder oder spezielle
Aluwinkel an den sichtbaren Außenecken.

Dichter, elastischer und ballwurfsicherer Anschluss an
den Aufsetzkranz der Lichtkuppel.

Abmessungen (lichtes Maß):
Dachöffnung: ca. 200 x 200 cm
Laibungshöhe: ca. 200 cm
OK Lichtkuppelverkleidung: ca. 9,00 m über OKFF
UK Lichtkuppelverkleidung: ca. 7,00 m über OKFF

Abrechnungseinheit:
Die Abrechnung erfolgt nach Stück. Allseitige
Eckschutzprofile, Verstärkungsmaßnahmen und Anschlüsse
sind in den Einheitspreis einzurechnen.

Angeb. Fabrikat: ......................................
..................
Menge: 18,000 Stck

**01.03.0450 Ballfangnetz unter Lichtkuppel**
Lieferung und Montage eines horizontal gespannten
Ballfangnetzes als Schutznetz unter der
Lichtkuppelkonstruktion und zwischen der
vorbeschriebenen Laibungsverkleidung der Lichtkuppeln.

-  Netzmaterial:
  Polypropylen (PP), hochfest, knotenlos,
Materialstärke
  mind. 3-4 mm.
-  Maschenweite:
  max. 45-50 mm (ballwurfsicher nach DIN 18032-3
/ DIN EN
  13996).
-  Farbe:
  Schwarz
-  Einfassung:
  Mit verstärkter Kantenabschlagschnur/
eingeflochtener
  Kante.
-  Unterkonstruktion/ Abspannung:
  Umlaufendes Stahlseil, verzinkt und
kunststoffummantelt,
  Ø = ca. 6 mm), inkl. Kauschen, Duplex-Klemmen
und
  Spannschlössern aus Edelstahl zur bauseitig
sicheren
  Befestigung zwischen der Laibungsverkleidung
der
  Lichtkuppeln.
-  Abmessungen:
  lichtes Öffnungsmaß L x B = 250 x 250 cm

Angeb. Fabrikat: ......................................
..................
Menge: 18,000 Stck

*Hinweis*

#### Unterabschnitt 01.04 Brandschutzverkleidungen Stahlträger

**01.04.0010 Stahlträger-Bekleidung 15 mm, einlagig, HEA 100, F30**
Stahlträger-Bekleidung mit Feuerschutzplatten.
Brandschutztechnische Anforderungen an die Bekleidung,
Feuerwiderstandsklasse 30 Minuten nach DIN EN 13381-4.
Verwendete Profilart nach DIN EN 10025-1: HEA 100,
Profilhöhe ca. 96 mm.

Ausführung ohne Unterkonstruktion, dreiseitig mit
nicht brennbaren, faserverstärkten Gipsplatten GM-F
gem. DIN EN 15283-1 Brandverhalten A1 DIN EN 13501-1:
Feuerschutzplatten, Plattendicke 15 mm, Achsabstand
max. 500 mm, einlagig, Plattenstoß hinterlegen und
stumpf stoßen. Fehlstellen mit Fireboard-Spachtel
schließen. Befestigung aller Beplankungslagen mit
Stahlklammern nach DIN 18182-2 bzw. DIN EN 14566 mit
Stahldrahtdurchmesser ? 1,34 mm oder mit
bauaufsichtlich zugelassenen Befestigungsmitteln.

Ausführung gemäß der für den Brandschutz gültigen,
einschlägigen europäischen und nationalen Normen,
Vorbemerkungen, Architekturplänen, Angaben der
Bauleitung sowie den Hersteller-
Verarbeitungsrichtlinien.

Angeb. Fabrikat: ......................................
..................

Einbauort:
Raum 00.002 und 00.005, Statik Pos. U4, U4a, U45b, U5,
U5a, U5b
Menge: 23,000 m

**01.04.0020 Stahlträger-Bekleidung 15 mm, einlagig, F30, unterseitig**
Stahlträger-Bekleidung mit Feuerschutzplatten,
waagerecht.
Brandschutztechnische Anforderungen an die Bekleidung,
Feuerwiderstandsklasse 30 Minuten nach DIN EN 13381-4,
wie in Pos zuvor beschrieben, jedoch L-förmige
Stahlprofile im Bereich von Auswechlungen der
Stahlbetondielen aus Leichtbeton, Breite der zu
verkleidenden Untersicht ca. 80 - 100 mm. Es ist nur
die Untersicht des L-Profils zu verkleiden, welche
frei zugänglich ist.

Angeb. Fabrikat: ......................................
..................

Einbauort:
Umkleide- und Besuchertrakt
Menge: 195,000 m

**01.04.0030 Stahlträger-Bekleidung 15 mm, einlagig, F30, senkrecht**
Stahlträger-Bekleidung mit Feuerschutzplatten,
senkrecht.
Brandschutztechnische Anforderungen an die Bekleidung,
Feuerwiderstandsklasse 30 Minuten nach DIN EN 13381-4,
wie in Pos zuvor beschrieben, jedoch L-förmige
Stahlprofile im Bereich von Auswechlungen der
Stahlbetondielen aus Leichtbeton, Höhe des zu
verkleidenden senkrechten Stahlstegs ca. 120 -140 mm.
Es ist nur die senkrechte Seite des L-Profils zu
verkleiden, welche frei zugänglich ist.

Angeb. Fabrikat: ......................................
..................

Einbauort:
Umkleide- und Besuchertrakt im Bereich von ehemaligen
Dachdurchführungen ausgebauter Lüftungskanäle
Menge: 65,000 m

**01.04.0040 Stahlträger-Bekleidung 15 mm, einlagig, HEB 140, F30**
Stahlträger-Bekleidung mit Feuerschutzplatten.
Brandschutztechnische Anforderungen an die Bekleidung,
Feuerwiderstandsklasse 30 Minuten nach DIN EN 13381-4.
Verwendete Profilart nach DIN EN 10025-1: HEB 140,
sichtbare Profilhöhe ca. 15 mm (unterer Flansch).

Ausführung ohne Unterkonstruktion, dreiseitig mit
nicht brennbaren, faserverstärkten Gipsplatten GM-F
gem. DIN EN 15283-1 Brandverhalten A1 DIN EN 13501-1:
Feuerschutzplatten, Plattendicke 15 mm, Achsabstand
max. 500 mm, einlagig, Plattenstoß hinterlegen und
stumpf stoßen. Fehlstellen mit Fireboard-Spachtel
schließen. Befestigung aller Beplankungslagen mit
Stahlklammern nach DIN 18182-2 bzw. DIN EN 14566 mit
Stahldrahtdurchmesser ? 1,34 mm oder mit
bauaufsichtlich zugelassenen Befestigungsmitteln.

Ausführung gemäß der für den Brandschutz gültigen,
einschlägigen europäischen und nationalen Normen,
Vorbemerkungen, Architekturplänen, Angaben der
Bauleitung sowie den Hersteller-
Verarbeitungsrichtlinien.

Angeb. Fabrikat: ......................................
..................

Einbauort:
Umkleidetrakt, Statik Pos. 3.4/3.4b
Menge: 3,500 m

**01.04.0050 Stahlträger-Bekleidung 15 mm, einlagig, HEB 160, F30**
Stahlträger-Bekleidung mit Feuerschutzplatten.
Brandschutztechnische Anforderungen an die Bekleidung,
Feuerwiderstandsklasse 30 Minuten nach DIN EN 13381-4,
wie in Pos zuvor beschrieben, jedoch verwendete
Profilart nach DIN EN 10025-1: HEB 160, sichtbare
Profilhöhe ca. 15 mm (unterer Flansch).

Einbauort:
Umkleidetrakt, Statik Pos. 3.3/3.3b
Menge: 29,000 m

#### Unterabschnitt 01.05 Stundenlohnarbeiten

*Hinweis*
Technischer Vorbeschrieb Arbeiten auf Nachweis
Tagelohnarbeiten dürfen nur in Absprache mit dem
Bauherrn und auf Anweisung der Bauleitung ausgeführt
werden. Die Nachweise hierfür sind täglich zur
Anerkennung vorzulegen. Mit der Unterzeichnung dieser
Angebote erklärt der Bieter rechtverbindlich, dass die
nachstehend ausgeführten Verrechnungssätze unter
Beachtung der preisrechtlichen Vorschriften ermittelt
sind und unabhängig von der Anzahl der abgerechneten
Stunden Gültigkeit haben.
Sämtliche Nebenkosten wie Fahrtkosten, Auslösungen,
Werkzeugvorhaltungskosten, sind soweit keine eindeutig
anderslautenden Vereinbarungen mit dem AG bestehen in
den vorgenannten Zuschlägen enthalten.
Das im Zuge von Stundenlohnarbeiten anfallende
Material wird zu den vereinbarten Einheitspreisen
abgerechnet.
Der Materialverbrauch  ist nachzuweisen.

**01.05.0010 Stundenlohn Facharbeiter**
Für evtl. erforderliche Arbeiten, die nicht im
Leistungsverzeichnis erfasst sind und auf besondere
Anordnung der Bauleitung und gegen Nachweis zur
Ausführung kommen, werden berechnet für:
Stundensatz Facharbeiter einschl. Gemeinkostenanteil,
Sozialbeiträge, evtl. vermögenswirksame Leistungen,
sowie sonstige Nebenkosten.
Menge: 20,000 Std

**01.05.0020 Stundenlohn Helfer**
Für evtl. erforderliche Arbeiten, die nicht im
Leistungsverzeichnis erfasst sind und auf besondere
Anordnung der Bauleitung gegen Nachweis zur Ausführung
kommen werden berechnet für:
Stundensatz Helfer einschl. Gemeinkostenanteil,
Sozialbeiträge, evtl. vermögenswirksame Leistungen,
sowie sonstige Nebenkosten.
Menge: 15,000 Std

**01.05.0030 Material Stundenlohnarbeiten**
Material, das im Zuge der o.g. Stundenlohnarbeiten
anfällt. Der Materialverbrauch ist detailliert
nachzuweisen. Die Abrechnung erfolgt nicht über die
Pauschale sondern im Einzelnen über vorzulegende
Nachweise der verwendeten Materialien. Zur Kalkulation
ist ein Wert von 500,-? netto in Ansatz zu bringen.
Menge: 1,000 Psch
